# Sanierung Saar Radweg Mettlach-SHB & Baustraße Taben
Angebotsaufforderung (GAEB 90, DA83)
Vergabenummer: 26-0085SB
Eröffnung: 11.11.26 10:00
Ende der Zuschlagsfrist: 20.01.27
Währung: EUR
Auftraggeber: Landesbetrieb für Straßenbau

## Sanierung Radnetz Deutschland, D-Route 5
Datum: 21.10.26

### Bereich 00 Allgemeine Arbeiten

#### Abschnitt 00.00 Baustelleneinrichtung

*Hinweis*
Hinweis
In die nachfolgende Position "Baustelle einrichten"
dürfen keine zeitabhängigen Kosten eingerechnet werden.
Für die Abrechnung ist der Textbaustein der
Baubeschreibung zu beachten.

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 21910111201
Baustelle von allen Geräten, Anlagen, Einrichtungen und
dgl. räumen. Benutzte Flächen und Wege entsprechend dem
ursprünglichen Zustand herrichten. Soweit nicht für
bestimmte Leistungen für das Räumen der Baustelle gesonderte Positionen im Leistungsverzeichnis enthalten
sind, gilt die Pauschale
für alle Leistungen sämtlicher Abschnitte des Leistungsverzeichnisses.
Menge: 1,000 Psch

#### Abschnitt 00.01 Baubüro

**00.01.0001 Baubüro für AG auf- und abbauen Fläche 25 m2*Stahlschrank Stellplatz AN Platz für 2 PKW**
StL-Nr. 21910132220100291
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Aktenschrank aus Stahlblech, Breite mind. 0,80 m, Höhe
mind. 1,80 m, mit hitzedämmender Auskleidung, Feuerfestigkeitsklasse F 30.
Aufstellfläche stellt AN zur Verfügung. Aufstellfläche
herrichten.
Zufahrt 'und Platzbefestigung geschottert herstellen'
Einstellplatz für 2 PKW.
Menge: 1,000 Psch

**00.01.0002 Baubüro für AG vorhalten Während der Bauzeit**
Baubuero fuer den AG mit allen Einrichtungen vor- und
unterhalten, mit Strom und Wasser versorgen, Abwasser
beseitigen, an jedem Arbeitstag reinigen und bei Bedarf
heizen. Fernsprechgebuehren werden vom AG getragen. Zu-
fahrtswege unterhalten. Ausser den vollen Monaten werden Teilzeiten nach Tagen zu 1/30 des Einheitspreises
verguetet.
Leistung waehrend der Bauzeit.
Menge: 10,000 Mt

**00.01.0003 Baubüro für AG vorhalten Nach Räumung**
Baubuero fuer den AG mit allen Einrichtungen vor- und
unterhalten, mit Strom und Wasser versorgen, Abwasser
beseitigen, an jedem Arbeitstag reinigen und bei Bedarf
heizen. Fernsprechgebuehren werden vom AG getragen. Zu-
fahrtswege unterhalten. Ausser den vollen Monaten werden Teilzeiten nach Tagen zu 1/30 des Einheitspreises
verguetet.
Leistung nach abgeschlossener Raeumung der Baustelle.
Menge: 4,000 Wo

#### Abschnitt 00.02 Baustelleninformationsschild

**00.02.0001 Baustellenschild aufstellen**
Baustelleninformationsschild,
ganzflächig in Folien Typ 2, High lntensity,
Signalfolie, Grundplatte aus 3 mm starkem
Hartaluminium, AL MG 2, weißer Folie Typ 2, High
lntensity, voll reflektierend
in blauer Folie Typ 2, High lntensity, bzw. in
schwarzer Schrift mit Scotch-cal, beschriftet in den
Größen 4.000 x 3.000 mm liefern und montieren.
Die M 1:10 Zeichnung ist im Einheitspreis zu
berücksichtigen. Beschriftung und Gestaltung nach
Angabe des AG Grundfläche weiß in Folientyp 2, High
lntensity, Signalfolie, Schrift und Symbole, in
Folientyp 2, High lntensity (Signalfolie), bzw. schwarz
in Scotch - cal.
Die Schildertafeln sind an den Kanten in Alform bzw.
Allroundprofil kantenverstärkt gefasst anzubieten. Aus
bis zu 3 Teilen kann die Gesamttafel zusammengesetzt
verschraubt sein, die äußeren Kanten sind abzurunden,
einschließlich der erforderlichen Gabelständermasten
mit Plastikkappe als Rohrabschluss, (0 Gabelständer
entsprechend dem statischen Nachweis) der
erforderlichen Ankerkörbe in feuerverzinkter Ausführung
bzw., Schrauben (V2A), Alu - Klemmsehellen,
Rohrsehellen und sonstige Befestigungsteile in fertiger
Arbeit.
Bei der Verwendung von Folien Typ 2, High lntensity,
Signalfolie, ist zu beachten, dass die Umrandung aus
Folien Typ 2 vor der Verklebung der Grundfolie
aufgebracht werden muss, d. h. die Grundfolie ist ca.1
cm überlappend auf den weißen Rand zu kleben. Alle
Aufstellvorrichtungen mit Halterungen, Schiebehülsen,
Rohrkonstruktionen und sonstige Befestigungsteile sind
feuerverzinkt.
Maximaler Traversenabstand 1.000  mm  einschließlich
rückseitiger Querbefestigung an der Aufstellvorrichtung
bei Gabelständer mit quer verlaufendem Querträger  zur
Aufnahme der jeweiligen Informationstafel,  bzw.  quer
verlaufendem Aluprofil oder sonstiger anderer
gleichwertiger Querträger. Jede rückseitige
Quertraverse ist an der jeweils entsprechenden
vorgesehenen Aufstellvorrichtung entsprechend den
statischen Vorraussetzungen kraftschlüssig zu
verbinden. (Traversenabstand = Querträgerabstand mit
Sehellenbefestigung an der vorgegebenen
Aufstellvorrichtung )
Innerhalb der Informationstafel sind Randprofile und
Quertraversenprofile sowie Querträger zur Befestigung
an der jeweiligen Aufstellvorrichtung so anzuordnen,
dass eine gleichmäßige Belastung erzielt wird.
Die Sehellenverbindungen sind ebenfalls gleichmäßig
über die Schildfläche zu verteilen. Alle tragenden
Teile wie z. B. die Kantenverstärkung am Rand,
Quertraversen, Schiebehülsen, Sehellenbefestigungen
oder auch sonstige Verbindungsmittel sind im statischen
Nachweis ebenfalls nachzuweisen.
Im Einheitspreis sind die statischen Berechungen, sowie
die Durchführung aller Arbeiten das Vorhalten der
Geräte, Werkzeuge, Hubwagen, Kranwagen usw. zu
berücksichtigen Das Herstellen der entsprechenden
Fundamente, gemäß statischem Nachweis, wird gesondert
vergütet.

Besonderer Hinweis zur Qualitätssicherung:
Die Ausführung aller Verkehrszeichen, wie im gesamten
Leistungsverzeichnis beschrieben, muss  den
Anforderungen der zur Zeit anerkannten Gütebedingungen
der Güteschutzgemeinschaft Verkehrszeichen e. V., 58097
Hagen, entsprechen.
Die Baustellenhinweistafeln, die geliefert und montiert
werden, müssen mit dem RAL - Gütezeichen des jeweiligen
Herstellers versehen sein, der nachweisbar zum Führen
des RAL - Gütezeichens berechtigt ist.
Menge: 2,000 St

**00.02.0002 Baustellenschild Fundament**
Fundamentherstellung für das vorab beschriebene
Baustelleninformationsschild mit Gabelständer,
einschließlich fachgerechtem Versetzen der Ankerkörbe
innerhalb der Fundamentblöcke, Dimensionierung der
Fundamente und Gründungstiefe entsprechend den
statischen Erfordernissen,
des Betons, C 20/25, vorhalten der Schalung,
Ausschachtung in Boden Homogenbereich HB1 in Handarbeit
sowie Wiederherstellung des vorgefundenen Zustandes.
In unmittelbarer Umgebung von Versorgungsleitungen
jeglicher Art, gesamter Trassenverlauf, insbesondere
jedoch in innerörtlichen Bereichen, ist die
Ausschachtung der Fundamentgruben immer in Handaushub
vorzunehmen.
Sonst wie in vorab Position beschrieben.
Menge: 2,000 St

**00.02.0003 Baustellenschild abbauen**
Baustelleninformationstafel nach Beendigung der
Baumaßnahme einschließlich der Gabelständer demontieren
und in Eigentum des AN übernehmen und von der Baustelle
entfernen
Im Einheitspreis zu berücksichtigen ist das Vorhalten
aller Werkzeuge und Geräte, wie z. B. Hubwagen, LKW mit
Kranausleger usw.
Die Beseitigung der Betonfundamente wird gesondert
vergütet.
Menge: 2,000 St

**00.02.0004 Fundamente ziehen**
Vorhandene Betonfundamente mit entsprechendem Gerät
komplett ziehen, einschließlich des Verfüllen mit
geeigneten Erdmassen.
Der Einbau hat lagenweise zu erfolgen und ist
entsprechend zu verdichten. Die Fundamentstelle ist
abschließend mit Mutterboden, im Mittel ca. 0,20 m
stark anzudecken und mit Saatgut einzusäen.
Im Einheitspreis einzukalkulieren sind alle anfallenden
Kosten einschließlich des Vorhalten allerfür die
Ausführung notwendiger Geräte und Werkzeuge in fertiger
Arbeit.
Empfohlen wird der Einsatz eines adäquaten und
passenden Baggers, ausgestattet mit den entsprechenden
Gerätschaften zur Beseitigung der Betonfundamente.
Der Betonabbruch geht in das Eigentum des
Auftragnehmers über und ist fachgerecht zu entsorgen.
Menge: 2,000 St

#### Abschnitt 00.03 Hilfsleistungen

**00.03.0001 Belastungsfahrzeug bereitstellen**
StL-Nr. 219101707
Belastungsfahrzeug als Gegengewicht (z.B. ausreichend
beladener Lkw) für Plattendruckversuch bei Kontrollprüfungen bereitstellen.
Menge: 5,000 h

**00.03.0002 Probegefäß liefern 10-l-Blecheimer*Mithilfe Kprüf.**
StL-Nr. 21910171211
Probegefäß zur Aufnahme von Baustoffproben, für Kontrollprüfungen und für Rückstellproben des AG liefern.
Probegefäß = sauberer 10-l-Blecheimer mit dicht schließendem Deckel.
Mithilfe bei der Probennahme im Baubereich nach Angaben
des AG.
Menge: 7,000 St

*Hinweis*
Verfahrensweise für das Verschließen der Bohrlöcher:

- Bis 5cm u OK mit Mineralgemisch (0/16)
- Motorverdichtung  (Motorhammer)
- vor dem Einbau des Asphaltes ist die Asphaltfläche
mit Haftverbesserer anzustreichen
 - obere 5cm mit Heißmischgut AC 8 DS oder MA 8 S

**00.03.0003 Bohrkern entnehmen Kern-DU 15 cm Asphaltschicht**
StL-Nr. 2191017222919
Bohrkern für Kontrollprüfungen nach Angabe des AG entnehmen und im Baubereich dem AG übergeben. Bohrloch
fachgerecht verfüllen.
Bohrkerndurchmesser 15 cm.
Bohrtiefe 'über 10 bis 15 cm'
Material = Asphaltschicht.
Verfüllmaterial 'siehe Hinweistext'
Menge: 2,000 St

**00.03.0004 Bohrkern entnehmen Kern-DU 15 cm Asphaltschicht**
StL-Nr. 2191017222919
Bohrkern für Kontrollprüfungen nach Angabe des AG entnehmen und im Baubereich dem AG übergeben. Bohrloch
fachgerecht verfüllen.
Bohrkerndurchmesser 15 cm.
Bohrtiefe 'über 15 bis 20 cm'
Material = Asphaltschicht.
Verfüllmaterial 'siehe Hinweistext'
Menge: 12,000 St

#### Abschnitt 00.04 SiGeKo

**00.04.0001 SiGe-Plan erstellen**
StL-Nr. 219101513
Sicherheits- und Gesundheitsschutzplan (SiGe-Plan) nach
RAB 31 erstellen und mit dem Sicherheits- und Gesundheitsschutzkoordinator dieser und weiterer berührter
Baustellen abstimmen. Bei erheblichen Änderungen in der
Ausführung des Bauvorhabens anpassen. Den SiGe-Plan für
jeden Beschäftigten einsehbar auf der Baustelle vorhalten.
Menge: 1,000 Psch

**00.04.0002 SiGe-Koordinator stellen.**
StL-Nr. 219101528
Sicherheits- und Gesundheitsschutzkoordinator während
der Ausführung des Bauvorhabens nach RAB 30 und Unterlagen des AG stellen.
Menge: 1,000 Psch

**00.04.0003 Vorankündigung erstellen**
StL-Nr. 219101508
Vorankündigung gemäß Baustellenverordnung erstellen und
spätestens zwei Wochen vor Einrichten der Baustelle der
zuständigen Behörde übermitteln. Vorankündigung sichtbar und witterungsgeschützt auf der Baustelle aushängen. Bei erheblichen Änderungen während der Bauzeit
anpassen.
Menge: 1,000 Psch

#### Abschnitt 00.05 Leistungen nach RiStWag 2016

**00.05.0001 Entsorgungscontainer aufstellen**
Verschließbaren, wasserdichten Entsorgungscontainer,
Fassungsvermögen min. 7 m3, zur Aufnahme von mit
Betriebs- und Bauhilfsstoffen kontaminiertem Erdreich
in Abstimmung mit dem SiGe-Koordinator aufstellen.
Menge: 1,000 St

**00.05.0002 Entsorgungscontainer umsetzen**
Entsorgungscontainer innerhalb der Baustelle zwischen
den einzelnen Bauabschnitten, nach Baufortschritt
umsetzen.
Menge: 2,000 St

**00.05.0003 Entsorgungscontainer vorhalten**
Entsogungscontainer vorhalten einschließlich tägliches
Öffnen und Schließen der Container bei Arbeitsbeginn
-und Ende
Menge: 300,000 d

**00.05.0004 Ölbindemittel einlagern**
Ölbindemittel im Baubereich einlagern und für die
Bauzeit vorhalten.
Bindemittelmenge ausreichend für die Bindung von min.
250 Liter Öl.
Ölbindemittel ' Öl-Ex 92 oder glw. '
Menge: 50,000 kg

**00.05.0005 Ölauffangwanne aufstellen**
Ölauffangwanne aus Stahlblech, Abmessung ca. 3 x 2 m,
Fassungsvermögen min. 250 Liter, liefern und in
Abstimmung mit dem SiGe-Koordinator im Baubereich
aufstellen.
Menge: 1,000 St

**00.05.0006 Ölauffangwanne umsetzen**
Ölauffangwanne innerhalb der Baustelle zwischen den
einzelnen Bauabschnitten, nach Baufortschritt umsetzen.
Menge: 2,000 St

**00.05.0007 Ölauffangwanne vorhalten**
Ölauffangwanne für die Bauzeit vorhalten,
einschließlich Entleerung und Reinigung der Wanne 1 x
monatlich.
Menge: 300,000 d

#### Abschnitt 00.06 Erschwerniszulagen

**00.06.0001 Erschwerniszulage Mettlach Keuchingen - Landesgrenze**
Erschwerniszulage für die besonderen Bedingungen.
Engste Stelle auf dem Trassenabschnitt: B= 2,50 m,
insbesondere im vorderen Bereich zwischen der Ortslage
Mettlach bis hinter die Ludwinuskapelle. Es wird darauf
hingewiesen, dass der Radweg unmittelbar an der oberen
Kante des Steilhangs zur Saar entlang verläuft.

Es werden keine Wendemöglichkeiten auf dem
Trassenabschnitt vom AG zur Verfügung gestellt. Flächen
für die Herstellung von Wendeplätzen oder
Ausweichbuchten sind vom AN zu beschaffen. Die
Herstellung und Befestigung dieser Flächen ist
einzurechnen.

Einzurechnen sind insbesondere Erschwernisse:
- bei der Baustellenlogistik wegen des erforderlichen
Einsatzes von Kleinfahrzeugen infolge der reduzierten
Zufahrtbreiten.
- durch die notwendigen Rückwärtsfahrten bei
Anlieferungen und Abfuhren.
- durch erforderliche Vor-Kopf-Arbeit
- durch den erhöhten Aufwand beim Anliefern der
Baustoffe und Materialien infolge der beengten
Verhältnisse und der Länge des Anfahrweges.
- weil kein Begegnungsverkehr auf dem Streckenabschnitt
möglich ist.
- durch Maßnahmen zur Sicherstellung der
vorgeschriebenen Mischguttemperatur an der
Einbaustelle.

Es sind Streckenposten einzurechnen, die als Einweiser
für die Rückwärtsfahrten eingesetzt werden.
Menge: 1,000 Psch

**00.06.0002 Erschwerniszulage Landesgrenze - Thaben (Rheinland-Pfalz)**
Erschwerniszulage für die besonderen Bedingungen.
Engste Stelle auf dem Trassenabschnitt: B= ca. 3,50 m

Es werden keine Wendemöglichkeiten auf dem
Trassenabschnitt vom AG zur Verfügung gestellt. Flächen
für die Herstellung von Wendeplätzen oder
Ausweichbuchten sind vom AN zu beschaffen. Die
Herstellung und Befestigung dieser Flächen ist
einzurechnen.

Einzurechnen sind insbesondere Erschwernisse:
- bei der Baustellenlogistik wegen des erforderlichen
Einsatzes von Kleinfahrzeugen infolge der reduzierten
Zufahrtbreiten.
- durch die notwendigen Rückwärtsfahrten bei
Anlieferungen und Abfuhren.
- durch erforderliche Vor-Kopf-Arbeit
- durch den erhöhten Aufwand beim Anliefern der
Baustoffe und Materialien infolge der beengten
Verhältnisse und der Länge des Anfahrweges.
- weil kein Begegnungsverkehr auf dem Streckenabschnitt
möglich ist.
- durch Maßnahmen zur Sicherstellung der
vorgeschriebenen Mischguttemperatur an der
Einbaustelle.

Es sind Streckenposten einzurechnen, die als Einweiser
für die Rückwärtsfahrten eingesetzt werden.
Menge: 1,000 Psch

#### Abschnitt 00.07 Verkehrssicherung von längerer Dauer

*Hinweis*
Hinweis zu nachfolgenden OZ:
In diese Positionen ist die gesamte Verkehrssicherung
gemäß den beiliegenden Verkehrszeichenplänen für die
Verkehrssicherung der Arbeitsstellen als auch für die
Umleitungsstrecken einzurechnen.

Die Gebühren für die verkehrsrechtlichen Anordnungen
der
Gemeinde Mettlach sind in nachfolgenden Positionen
einzukalkulieren.

**00.07.0001 Verkehrssicherung läng.Dauer durchf Arb.st.u. Uml.str*VZ-Plan des AG außer/in Kraft s.**
StL-Nr. 22110512531100990
Verkehrssicherung längerer Dauer betriebsfertig aufbauen, vorhalten, warten, instand setzen, betreiben, kontrollieren und abbauen. Vorübergehende Verkehrssicherungsmaßnahmen durchführen. Vorübergehende Markierung,
transportable Lichtsignalanlage, bauliches Leitelement,
mobile Stauwarnanlage, LED-Anzeigetafel und transportable Schutzeinrichtung werden gesondert vergütet.
Verkehrssicherung an Arbeitsstelle und Umleitungsstrecke.
Nach Verkehrszeichenplan des AG.
Vorhandene Verkehrsschilder nach Unterlagen des AG außer Kraft und wieder in Kraft setzen.
Für Verkehrsführungsphase 'BA 4.1 gemäß Blatt Nr. 16/6
(Umleitungsplan BA4.1)'
Einsatzzeit 'Bauzeit des Bauabschnitts und gemäß
Bauablauf'
Menge: 1,000 Psch

**00.07.0002 Verkehrssicherung läng.Dauer durchf Arb.st.u. Uml.str*VZ-Plan des AG außer/in Kraft s.**
StL-Nr. 22110512531100990
Verkehrssicherung längerer Dauer betriebsfertig aufbauen, vorhalten, warten, instand setzen, betreiben, kontrollieren und abbauen. Vorübergehende Verkehrssicherungsmaßnahmen durchführen. Vorübergehende Markierung,
transportable Lichtsignalanlage, bauliches Leitelement,
mobile Stauwarnanlage, LED-Anzeigetafel und transportable Schutzeinrichtung werden gesondert vergütet.
Verkehrssicherung an Arbeitsstelle und Umleitungsstrecke.
Nach Verkehrszeichenplan des AG.
Vorhandene Verkehrsschilder nach Unterlagen des AG außer Kraft und wieder in Kraft setzen.
Für Verkehrsführungsphase 'BA4.2 gemäß Blatt Nr. 16/7
(Umleitungsplan BA4.2)'
Einsatzzeit 'Bauzeit des Bauabschnitts und gemäß
Bauablauf'
Menge: 1,000 Psch

*Hinweis*
Hinweis zu nachfolgender OZ:
Gilt auch für zusätzlich angeordnete Verkehrszeichen.

**00.07.0003 Kontrolle d. Verkehrss. an Arb.st. zweimal täglich elektron. Gerät**
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät.
Menge: 240,000 d

**00.07.0004 Kontrolle d. Verkehrss. a. Uml.str. zweimal täglich elektron. Gerät**
Kontrolle der temporären Verkehrsschilder, vorübergehenden Markierungen, transportablen Lichtsignalanlagen,
baulichen Leitelemente und transportablen Schutzeinrichtungen auf Umleitungsstrecke gemäß ZTV-SA durchführen. Die Kontrolle ist unmittelbar nach deren Durchführung zu erfassen und zu dokumentieren. Arbeits- und
Hilfsmittel sind vom AN zu stellen und dem AG jederzeit
zugänglich zu machen.
Kontrolle zweimal täglich.
Kontrolle mit elektronischem Erfassungsgerät.
Menge: 240,000 d

*Hinweis*
Hinweis zu nachfolgenden OZ:
In diese Positionen ist die gesamte Verkehrssicherung
gemäß den beiliegenden Verkehrszeichenplänen für die
Verkehrssicherung der Arbeitsstellen als auch für die
Umleitungsstrecken einzurechnen.

Die Ausführung der im Leistungsverzeichnis vorgesehenen
Stundenlohnarbeiten für Mehrarbeiten erfolgt nur auf
besondere Anordnung des  AG.

**00.07.0005 Polier/-in sämtliche Kosten/Zuschläge**
STLB-Bau 2019-4 91
Stundenlohnarbeiten durch Polier/-in
der Verrechnungssatz für die jeweilige Arbeitskraft
umfasst sämtliche Aufwendungen wie Lohn- und
Gehaltskosten, Lohn- und Gehaltsnebenkosten, Zuschläge,
lohngebundene und lohnabhängige Kosten, sonstige
Sozialkosten, Gemeinkosten, Wagnis und Gewinn.
Menge: 16,000 h
Zuordnung: 091

**00.07.0006 Baufacharbeiter/-in sämtliche Kosten/Zuschläge**
STLB-Bau 2019-4 91
Stundenlohnarbeiten durch Baufacharbeiter/-in mit
Sachkunde-/Eignungsnachweis nach TRGS
der Verrechnungssatz für die jeweilige Arbeitskraft
umfasst sämtliche Aufwendungen wie Lohn- und
Gehaltskosten, Lohn- und Gehaltsnebenkosten, Zuschläge,
lohngebundene und lohnabhängige Kosten, sonstige
Sozialkosten, Gemeinkosten, Wagnis und Gewinn.
Menge: 16,000 h
Zuordnung: 091

**00.07.0007 Baumaschinenführer/-in sämtliche Kosten/Zuschläge**
STLB-Bau 2019-4 91
Stundenlohnarbeiten durch Baumaschinenführer/-in
der Verrechnungssatz für die jeweilige Arbeitskraft
umfasst sämtliche Aufwendungen wie Lohn- und
Gehaltskosten, Lohn- und Gehaltsnebenkosten, Zuschläge,
lohngebundene und lohnabhängige Kosten, sonstige
Sozialkosten, Gemeinkosten, Wagnis und Gewinn.
Menge: 16,000 h
Zuordnung: 091

**00.07.0008 Bauhelfer/-in sämtliche Kosten/Zuschläge**
STLB-Bau 2019-4 91
Stundenlohnarbeiten durch Bauhelfer/-in
der Verrechnungssatz für die jeweilige Arbeitskraft
umfasst sämtliche Aufwendungen wie Lohn- und
Gehaltskosten, Lohn- und Gehaltsnebenkosten, Zuschläge,
lohngebundene und lohnabhängige Kosten, sonstige
Sozialkosten, Gemeinkosten, Wagnis und Gewinn.
Menge: 16,000 h
Zuordnung: 091

**00.07.0009 Minibagger Fahrer/-in**
STLB-Bau 2019-4 91
Minibagger, mit Fahrer/-in, einsetzen,
der Verrechnungssatz für die jeweilige Arbeitskraft
umfasst sämtliche Aufwendungen wie Lohn- und
Gehaltskosten, Lohn- und Gehaltsnebenkosten, Zuschläge,
lohngebundene und lohnabhängige Kosten, sonstige
Sozialkosten, Gemeinkosten, Wagnis und Gewinn.
der Verrechnungssatz für das Gerät umfasst sämtliche
Aufwendungen für den Betrieb, Gemeinkosten, Wagnis und
Gewinn, Fahrwerk mit Ketten.
Menge: 16,000 h
Zuordnung: 091

**00.07.0010 Hydraulikbagger Fahrer/-in Tieflöffel Löffel 1-1,5m3**
STLB-Bau 2019-4 91
Hydraulikbagger, mit Fahrer/-in, einsetzen,
der Verrechnungssatz für die jeweilige Arbeitskraft
umfasst sämtliche Aufwendungen wie Lohn- und
Gehaltskosten, Lohn- und Gehaltsnebenkosten, Zuschläge,
lohngebundene und lohnabhängige Kosten, sonstige
Sozialkosten, Gemeinkosten, Wagnis und Gewinn.
der Verrechnungssatz für das Gerät umfasst sämtliche
Aufwendungen für den Betrieb, Gemeinkosten, Wagnis und
Gewinn, Fahrwerk mit Bereifung, mit Tieflöffel,
Löffelinhalt 1 bis 1,5 m3.
Menge: 16,000 h
Zuordnung: 091

**00.07.0011 LKW Fahrer/-in 12-20t**
STLB-Bau 2019-4 91
LKW, mit Fahrer/-in, einsetzen,
der Verrechnungssatz für die jeweilige Arbeitskraft
umfasst sämtliche Aufwendungen wie Lohn- und
Gehaltskosten, Lohn- und Gehaltsnebenkosten, Zuschläge,
lohngebundene und lohnabhängige Kosten, sonstige
Sozialkosten, Gemeinkosten, Wagnis und Gewinn.
der Verrechnungssatz für das Gerät umfasst sämtliche
Aufwendungen für den Betrieb, Gemeinkosten, Wagnis und
Gewinn, Nutzlast 12 bis 20 t, Kipper.
Menge: 16,000 h
Zuordnung: 091

**00.07.0012 LKW Fahrer/-in 20-30t**
STLB-Bau 2019-4 91
LKW, mit Fahrer/-in, einsetzen,
der Verrechnungssatz für die jeweilige Arbeitskraft
umfasst sämtliche Aufwendungen wie Lohn- und
Gehaltskosten, Lohn- und Gehaltsnebenkosten, Zuschläge,
lohngebundene und lohnabhängige Kosten, sonstige
Sozialkosten, Gemeinkosten, Wagnis und Gewinn.
der Verrechnungssatz für das Gerät umfasst sämtliche
Aufwendungen für den Betrieb, Gemeinkosten, Wagnis und
Gewinn, Nutzlast 20 bis 30 t, Allradantrieb.
Menge: 16,000 h
Zuordnung: 091

### Bereich 01 Saarland

*Hinweis*
Hinweis
Am letzten Juli-Wochenende findet ein
Mountainbikerennen auf dem Streckenabschnitt statt.
Dieses hat Auswirkungen auf den Bauablauf. Details
hierzu siehe Baubeschreibung Abschn. 3.2 Bauablauf.

#### Abschnitt 01.00 Vorarbeiten, Rekultivierungsarbeiten

**01.00.0001 Lichtraumprofilschnitt durchführen 4,5m ü. landw.Fl. 1,00 m Abstand Schnittg. Verw.AN**
Lichtraumprofilschnitt durchführen. Äste erforderlichenfalls auf Zugast einkürzen oder auf Astring
absägen.
Dicke Stockaufschläge bis 10 cm.
Abgerechnet wird nach laufende Bau-KM nach örtlicher
Festlegung mit der örtlichen Bauüberwachung.
Höhe des lichten Raumes = 4,50 m über landwirtschaftlicher Fläche.
Breite des seitlichen Sicherheitsraumes gemessen von
dem Fahrbahnrand= 1,00 m.
In Teillängen bis 50 m.
Schnittgut nach Wahl des AN verwerten.
Menge: 350,000 m

*Hinweis*
Rapportierte Regiearbeiten für folgende Leistungen:
(Abrechnung nach der tatsächlichen Arbeitszeit,
zuzüglich Rüst- und Fahrzeiten.)
- optische Inspektion der Felsböschung
- Beräumung Felsböschung
- Markierung der zu sichernden Bereiche
- Transport der Abraummassen zur Ladestelle und
Verladen

**01.00.0002 Verrechnungssatz für Höhenarbeiter in der Felssicherung**
Stundenlohnarbeiten auf Anordnung des Auftraggebers
durch Arbeitskraft, welche berufgenossenschaftlich in
der Höhenarbeit geprüft ist und Zusatzqualifikationen
im Bereich der  Felsmechanik und Felsrettung besitzt,
ausführen. Der Verrechnungsatz für die jeweilige
Arbeitskraft umfasst sämtliche Aufwendungen,
insbesondere die benötigte persönliche
Schutzausrüstung, den tatsächlichen Lohn einschließlich

vermögenswirksamer Leistungen mit den Zuschlägen für
Gemeinkosten (Sozialkassenbeiträge, Winterbauumlage und
dgl.), sowie Lohn- und Gehaltsnebenkosten und Zuschläge
für Überstunden.
Menge: 8,000 h

**01.00.0003 Verrechnungssatz für Radlader-Einsatz**
Betreiben eines Radladers inkl. Schmier- und
Betriebsstoffe, ohne Bediener. Abrechnung pro
Einsatztag.
Menge: 1,000 d

**01.00.0004 Entsorgung Abraummassen**
Felsmassen auf eine zugelassene Deponie abfahren.
Einschließlich evtl. anfallender Deponiegebühren.
Abrechnung nach [t] gemäß Anlieferschein.
Menge: 1,000 t

*Hinweis*
Aufgrund der vorgesehenen Rückabspannung der Fangzäune
ist im Bereich der Rückverankerungen ein lokaler
Freischnitt herzustellen. Der Freischnitt ist jeweils
auf einer Länge von ca. 6,50 bis 7,00 m auszuführen.
Die Stützenabstände der Fangzäune betragen je nach
örtlicher Gegebenheit zwischen 6,00 und 12,00 m. Die
erforderlichen Freischnittbereiche sind vor Ort
entsprechend der Lage der Rückabspannungen festzulegen
und mit der Bauüberwachung abzustimmen.

**01.00.0005 Waldfläche abholzen ohne Roden S.Abr.Verwert. AN**
StL-Nr. 22410604001
Waldfläche mit Bäumen bis 0,10 m Durchmesser, gemessen
1,00 m über dem Erdboden, abholzen. Bäume höchstens
0,25 m über dem Erdboden absägen. Wurzelstöcke verbleiben im Boden.
Schlagabraum nach Wahl des AN verwerten.
Menge: 350,000 m2

**01.00.0006 Bäume fällen ohne Roden DU über 0,1-0,3 m*Holz Verwert. AN S.Abr.Verwert. AN**
StL-Nr. 2241060301011
Bäume fällen, höchstens 0,25 m über dem Erdboden
absägen. Gemessen wird der Durchmesser 1,00 m über dem
Erdboden. Wurzelstöcke roden bzw. ausfräsen wird gesondert vergütet.
Durchmesser über 0,10 bis 0,30 m.
Gesamtes Holz nach Wahl des AN verwerten.
Schlagabraum nach Wahl des AN verwerten.
Menge: 21,000 St

**01.00.0007 Bäume fällen ohne Roden DU über 0,3-0,5 m*Holz Verwert. AN S.Abr.Verwert. AN**
StL-Nr. 2241060302011
Bäume fällen, höchstens 0,25 m über dem Erdboden
absägen. Gemessen wird der Durchmesser 1,00 m über dem
Erdboden. Wurzelstöcke roden bzw. ausfräsen wird gesondert vergütet.
Durchmesser über 0,30 bis 0,50 m.
Gesamtes Holz nach Wahl des AN verwerten.
Schlagabraum nach Wahl des AN verwerten.
Menge: 14,000 St

**01.00.0008 Bäume fällen ohne Roden DU über 0,5-0,75m*Holz Verwert. AN S.Abr.Verwert. AN**
StL-Nr. 2241060303011
Bäume fällen, höchstens 0,25 m über dem Erdboden
absägen. Gemessen wird der Durchmesser 1,00 m über dem
Erdboden. Wurzelstöcke roden bzw. ausfräsen wird gesondert vergütet.
Durchmesser über 0,50 bis 0,75 m.
Gesamtes Holz nach Wahl des AN verwerten.
Schlagabraum nach Wahl des AN verwerten.
Menge: 7,000 St

**01.00.0009 Bäume fällen ohne Roden DU über 0,75-1 m*Holz Verwert. AN S.Abr.Verwert. AN**
StL-Nr. 2241060304011
Bäume fällen, höchstens 0,25 m über dem Erdboden
absägen. Gemessen wird der Durchmesser 1,00 m über dem
Erdboden. Wurzelstöcke roden bzw. ausfräsen wird gesondert vergütet.
Durchmesser über 0,75 bis 1,00 m.
Gesamtes Holz nach Wahl des AN verwerten.
Schlagabraum nach Wahl des AN verwerten.
Menge: 3,000 St

#### Abschnitt 01.01 Erdarbeiten

*Hinweis*
Die Kosten für die Verwertung sind in die jeweiligen
Positionen einzurechnen. Sofern für die Annahme der
Massen eine Haufwerksbeprobung erforderlich ist, ist
diese vom AN durchzuführen und mit einzukalkulieren.
Alle damit einhergehenden Leistungen (Beschaffung einer
Zwischenlagerfläche mit allen nötigen Genehmigungen,
Transport der Massen zum Zwischenlager, Abladen der
Massen auf dem Zwischenlager und Einbauen zum Haufwerk,
erneutes Aufladen der Massen nach der
Haufwerksbeprobung und abschließende Herrichtung der
Zwischenlagerfläche in den Urzustand) und Kosten sind
ebenso in die jeweiligen Positionen einzukalkulieren
und werden nicht gesondert vergütet.
Die Analysenergebnisse sind dem AG vorzulegen. Die
Beprobung (Probenahme, Probevorbereitung und
Untersuchung) ist von fachkundigen und akkreditierten
Personen und Untersuchungsstellen gemäß
Deponieverordnung und EBV durchzuführen.

**01.01.0001 Suchgraben herstellen Tiefe bis 1,25 m Boden einb.u.v. Abrechnung Abtrag**
Suchgraben nach Anordnung des AG einschließlich Handschachtung herstellen. Aushub zur Wiederverwendung
seitlich lagern.
Grabentiefe bis 1,25 m.
Seitlich gelagerten Boden einbauen und verdichten.
Abrechnung nach Abtragsprofilen.
Menge: 15,000 m3

**01.01.0002 Baustoff liefern und einbauen*Leitungsgraben Abrechng. Auftrag**
StL-Nr. 224106243903001
Geeigneten Baustoff liefern, in Auftragsbereichen profilgerecht einbauen und verdichten.
Baustoff 'Kabelsand zum einbetten vorgefundener Kabel
inkl. liefern und verlegen von Kabeltrassenband.'
Einbaustelle = Leitungsgraben.
Abrechnung nach Auftragsprofilen.
Menge: 10,000 m3

**01.01.0003 Oberboden abtragen Neigung über 1:4 Abtrag ü. 10-30cm Oberb.Verw. AN Abrechnung Abtrag**
Oberboden ggf. einschließlich Vegetationsdecke abtragen.
Neigung der Abtragsfläche steiler als 1:4.
Dicke des Abtrages über 10 bis 30 cm.
Oberboden nach Wahl des AN verwerten.
Abrechnung nach Abtragsprofilen.
Menge: 50,000 m3

**01.01.0004 Boden bzw. Fels lösen und verwerten profilg. lösen Planum nicht ges. Abrechnung Abtrag**
Boden bzw. Fels aus Abtragsbereichen profilgerecht
lösen, laden und nach Wahl des AN verwerten.
Die Herstellung von Mulden und Gräben wird gesondert
vergütet.
Profilgerecht lösen.
Das Herstellen des Planums wird nicht gesondert
vergütet.
Abrechnung nach Abtragsprofilen.
Menge: 150,000 m3

**01.01.0005 Kammerverbundplatten/Rasengittersteine aufnehmen**
Zum Hochwasserschutz eingebaute und überwachsene
Kammerverbundplatten/Rasengittersteine einschließlich
Kammerverfüllung mit Oberboden aufnehmen.
Art = Betonfertigteile bis 12 cm dick.
Art = Betonfertigteile bis 50 cm breit.
Überwuchs in einer Stärke von bis zu 5 cm abtragen und
seitlich einbauen. Im Anschluss mit Boden befüllte und
Steine
aufnehmen,laden, transportieren und entsoren.
Menge: 1500,000 m

**01.01.0006 Holzschnitzel 5/30 D 10cm**
Holzhackschnitzeln 5/30 liefern und einbauen,
in Randbereichen neben dem Bankett
Dicke 10 cm, Breite bis 0,5 m.
Abgerechnet wird nach Auftragsprofilen
Menge: 50,000 m2

#### Abschnitt 01.02 Gabionen

**01.02.0001 Geröll und Lockermaterial entfernen und entsorgen**
Auf dem Geh- und Radweg abgelagertes Geröll und
Lockermaterial aus dem angrenzenden Geröllhang
aufnehmen und entfernen. Das auf dem Geh- und Radweg
gelangte Material ist vollständig aus dem lichten
Wegbereich sowie aus dem für die spätere Herstellung
der Gabionen vorgesehenen, ca. 2,00 m breiten
Randstreifen auszubauen.
Der Geh- und Radweg ist nach Abschluss der Arbeiten auf
eine nutzbare Breite von mindestens 2,50 m
freizuräumen.. Das Geröll ist hangseitig bis zur
vorgesehenen Gabionenlinie zurückzunehmen, ohne den
anstehenden Hang zu destabilisieren. Lose, absturz-
oder nachrutschgefährdete Steine sind im erforderlichen
Umfang ebenfalls zu entfernen.
Die Arbeiten sind unter Beachtung der örtlichen
Böschungs- und Hangverhältnisse sowie der
erforderlichen Sicherungsmaßnahmen auszuführen. Das
ausgebaute Material ist aufzunehmen, zu laden,
abzutransportieren und einer ordnungsgemäßen Verwertung
oder Entsorgung zuzuführen.
Menge: 150,000 m3

**01.02.0002 Schottertragschicht herstellen KL. F.Einb. o. F. 0/32 URA+Einbaudoku Dicke 20 cm U min.13+Filterst**
Schottertragschicht herstellen.
In kleinen Flächen, Einbau ohne Fertiger.
Baustoffgemisch 0/32.
Einbaudicke = 20 cm.
Ungleichförmigkeitszahl U mindestens 13. Die Filterstabilität gegenüber dem Bettungsstoff muss eingehalten werden. Max. Unebenheit 1,0 cm. Abweichung
von der Sollhöhe max. 1,0cm.
Menge: 150,000 m2

**01.02.0003 Gabionenwand herstellen 100x50 mm Wandh. bis 1,5 m**
Gabionenwand aus Drahtgitterbehälter mit Füllung aus
frostbeständigem Mineralstoff herstellen. Behälter
besteht aus elektrisch punktgeschweißten Drahtgittermatten. Systembedingte Verbindungselemente nach Herstellerangaben einbauen. Erdarbeiten werden gesondert vergütet.
Behälter = alle Teile spezialverzinkt mit mindestens
350 g/m2 Zink/Aluminium Legierung, Zugfestigkeit der
Drahtgitter und Verbindungsstellen mindestens 450 MPa.
Gesamtlänge 50 m.
2-reihig
Anzahl der Lagen 2 und 1
Behälterlänge 2,00m.
Behälterbreite 1,00 m.
Behälterhöhe 1,00 m.
Maschenweite 100 x 50 mm, Stahldraht-DU mind. 4,5 mm.
Füllung = gebrochenes Naturgestein 100/180 mm.
Füllung geschüttet.
Gesamtwandhöhe bis 2,00 m.
Menge: 150,000 m3

#### Abschnitt 01.03 Bankette

*Hinweis*
Vorhandene Vermessungspunkte im Bereich der Bankette
vor Beginn der Arbeiten lage- und höhengerecht sichern.
Die Vermessungspunkte sind während der Ausführung gegen
Beschädigung und Lageveränderung zu schützen und nach
Abschluss der Bankettarbeiten entsprechend dem
ursprünglichen Bestand wiederherzustellen.
Einschließlich erforderlicher Vermessungs-,
Sicherungs-, Dokumentations- und
Wiederherstellungsarbeiten sowie sämtlicher
Nebenleistungen. Die Kosten hierfür sind in die
Einheitspreise der Bankettarbeiten einzurechnen und
werden nicht gesondert vergütet.

Ins Bankettmaterial ist Rasensaatgutmischung UG 9:
Oberrheingraben mit Saarpfälzer Bergland, Regiosaatgut
Grundmischung (FLL RSM Regio), RegioZert
5 - 7 g/m² + Ansaathilfe (Sojaschrot) von 2 g/m², 70%
Gräser / 30% Kräuter & Leguminosen einzumischen. Dies
ist in die jeweilige OZ einzukalkulieren.

**01.03.0001 Bankett schälen*Dicke bis 5cm 12 tief+ 6 hoch*SG entsorgen**
StL-Nr. 22411204191100002
Bankett einschließlich Vegetationsdecke schälen durch
abschieben oder abfräsen.
Breite 'bis 0,5 m.'
Dicke bis 5 cm.
Querneigung 12 v.H. am tiefliegenden und 6 v.H. am
hochliegenden Fahrbahnrand herstellen.
Schälgut entsorgen. Entsorgen wird gesondert
vergütet.
Menge: 250,000 m

**01.03.0002 Bankett schälen 12 tief+ 6 hoch*SG entsorgen**
StL-Nr. 22411204199100002
Bankett einschließlich Vegetationsdecke schälen durch
abschieben oder abfräsen.
Breite 'bis 0,5 m.'
Dicke 'bis 15 cm.'
Querneigung 12 v.H. am tiefliegenden und 6 v.H. am
hochliegenden Fahrbahnrand herstellen.
Schälgut entsorgen. Entsorgen wird gesondert
vergütet.
Menge: 1900,000 m

**01.03.0003 Bankett schälen*Dicke bis 5cm 12 tief+ 6 hoch**
StL-Nr. 22411204191100099
Bankett einschließlich Vegetationsdecke schälen durch
abschieben oder abfräsen.
Breite 'bis 0,5 m.'
Dicke bis 5 cm.
Querneigung 12 v.H. am tiefliegenden und 6 v.H. am
hochliegenden Fahrbahnrand herstellen.
Schälgut 'auf den Böschungen im Bereich der
Fußgängerbrücke in Saarhölzbach andecken.'
Menge: 500,000 m

**01.03.0004 Bankett schälen*Dicke bis 5cm 12 tief+ 6 hoch**
StL-Nr. 22411204191100099
Bankett einschließlich Vegetationsdecke schälen durch
abschieben oder abfräsen.
Breite 'bis 0,5 m.'
Dicke bis 5 cm.
Querneigung 12 v.H. am tiefliegenden und 6 v.H. am
hochliegenden Fahrbahnrand herstellen.
Schälgut 'in einer Umgebung von bis zu 50 m ab
Abtragsort in Uferbereich wiedereinbauen.'
Menge: 1900,000 m

**01.03.0005 Bankett profilgerecht herstellen einschichtig 3cm tiefer DPR 100**
Bankett profilgerecht herstellen.
Neben Verkehrsfläche Geh- und Radweg.
Erschwernisse durch
Einbauten, Schächte und Straßenabläufe werden nicht
gesondert vergütet.
Baustoff = Fertiges Schotterrasengemisch aus
Baustoffgemisch 0/16 aus Naturgestein ohne RCL für
Deckschichten ohne Bindemittel. Mit mindestens 40
M.-v.H. Kornanteil über 2 mm. Oberboden mind. 40
M.-v.H. vor dem Einbau untermischen
Regionaltypisches rotes Natursteinmaterial
Saatgut RSM 5.1 in Baustoffgemisch einmischen.
Einbau einschichtig.
Einbaudicke ca. 15-20 cm
Querneigung 12 v.H. am tiefliegenden und 6 v.H. am
hochliegenden Fahrbahnrand.
Einbau 3 cm tiefer als Fahrbahnrand.
Breite = bis 50 cm
Verdichtungsgrad DPR mindestens 100 v. H.
Abrechnung nach Lieferscheinen
Menge: 1000,000 t

**01.03.0006 Boden aus den Abtragungsbereichen abfahren**
Bankettschälgut in Eigentum des AN
übernehmen, von der Baustelle entfernen und einer
geeigneten Wiederverwertung zuführen.
Menge: 550,000 m³

#### Abschnitt 01.04 Schichten ohne Bindemittel

**01.04.0001 Schicht ohne Bindemittel aufnehmen SfM*Dicke ü.15-20cm Geh- und Radwege*Bstoff entsorgen**
StL-Nr. 224112006145005
Schicht ohne Bindemittel aufnehmen.
Schicht aus frostunempfindlichem Baustoff oder Baustoffgemisch.
Dicke über 15 bis 20 cm.
Fläche = Geh- und Radwege.
Baustoffgemisch entsorgen. Schadstoffbelastung des Baustoffgemisches nach Unterlagen des AG. Entsorgen wird
gesondert
vergütet.
Menge: 75,000 m2

**01.04.0002 Schottertragschicht herstellen Gehu.Radw. o.F.*0/32 URA+Einbaudoku*Dicke 30 cm**
StL-Nr. 22411232051100400
Schottertragschicht herstellen.
In Verkehrsflächen für Geh- und Radwege, ohne
Fertiger.
Baustoffgemisch 0/32.
Umweltrelevante Anforderungen beim Einsatz von Baustoffgemischen einschließlich Einbaudokumentation nach
Unterlagen des AG. Einbaudokumentation übergeben.
Einbaudicke = 30 cm.
Menge: 75,000 m2

*Hinweis*
Für sämtliche Schichten ohne Bindemittel ist
ausschließlich Naturschotter zugelassen. Die Verwendung
anderer Baustoffe oder Baustoffgemische ist nicht
zulässig.

**01.04.0003 Unterlage profilieren EV2 mind.45 Unebenh. max.2 cm**
Unterlage für Schicht ohne Bindemittel profilieren und
verdichten.
Liefern von Baustoff bzw. Entfernen von überschüssigem Baustoff wird gesondert vergütet.
Unterlage bestehende Schicht ohne Bindemittel.
Verformungsmodul der profilierten Unterlage mindestens 45 MPa.
Unebenheit innerhalb einer 4,00 m langen Messstrecke
höchstens 2 cm in Längs- und Querrichtung.
Menge: 3500,000 m2

**01.04.0004 Überschüssigen Baustoff entfernen Abrechnung Abtrag**
Überschüssigen Baustoff, der bei der Profilierung der
Unterlage anfällt, aufnehmen und entfernen. Baustoff
nach Wahl des AN verwerten.
Abrechnung nach Abtragsprofilen.
Menge: 50,000 m3

**01.04.0005 Baustoff f. Profilausgleich liefern**
StL-Nr. 22411203199
Baustoff für Profilausgleich liefern.
Baustoff 'aus Naturschotter 0/16 zur Profilierung des
Geh- und Radwegs.'
Menge: 300,000 t

*Hinweis*
Herstellung der wassergebundenen Decke nach FLL

**01.04.0006 Ungebundene Tragschicht herstellen**
Ungebundene Tragschicht gemäß,
weitere Anforderung:
Feinanteil (<0,063mm) Lieferkörnung: < 5 %,
Körnung 0/16 mm,
profilgerecht einbauen und verdichten.
Schichtdicke = 12 cm noch einzusetzen
Seiten- oder Dachgefälle: mind. 2,5 %
Verformungsmodul EV2 = mind. 80 MN/m2
Wasserdurchlässigkeit: mind. 360 l/m2 und h
Menge: 1300,000 m2

**01.04.0007 Wassergebundene Deckschicht herstellen**
Wassergebundene Deckschicht
nach DIN 18035-5 und FLL,
Körnung 0/8 mm, aus Edelsplitten, Edelbrechsanden
und auf die Gesteinsart abgestimmten Natursanden,
ohne Zusatz von freiem Kalk oder Lehm,
profilgerecht einbauen und statisch verdichten
durch Walzen im erdfeuchten Zustand,
empfohlenes Walzengewicht 0,8-2,0 to.
Schichtdicke: 6 cm
Abweichung in der Ebenheit < 1,5 cm
Oberflächenscherfestigkeit: > 100 kN/m2
Wasserdurchlässigkeit: cm/s. > 1 x 10-4
Menge: 1300,000 m2

#### Abschnitt 01.05 Asphaltbauweisen

*Hinweis*
Hocheinbau

**01.05.0001 Asph. standardfräs. Kopierfräsverf. LA 12*Breite ü.50-100cm Tiefe 6 cm*ATD Ausb. Wiederverw.*Unebenheit 4 mm**
StL-Nr. 22681300123340911
Asphalt standardfräsen im Kopierfräsverfahren und
aufnehmen. Anschlusskante geradlinig auf Frästiefe
herstellen.
Schnittlinienabstand bis maximal 12 mm (LA 12).
Breite der Fläche über 50 bis 100 cm.
Frästiefe 6 cm.
Asphalttragdeckschicht.
Fläche 'Randbereiche in Einzellängen bis 20 m.'
Ausbauasphalt in Eigentum des AN übernehmen und
einer Wiederverwendung zuführen.
Unebenheiten der gefrästen Fläche höchstens 4 mm innerhalb einer 4,00 m langen Messstrecke in Längs- und
Querrichtung.
Menge: 800,000 m2

**01.05.0002 Asphalttragsch. aus AC 22 T N herst Rad- und Gehwege 50/70//50/80VL**
StL-Nr. 226813137291000
Asphalttragschicht aus Asphaltbeton für Asphalttragschichten AC 22 T N herstellen.
In Verkehrsflächen für Rad- und Gehwege.
Einbau 'in gefräste Randbereiche in Teillängen bis 20m.
185 kg/m².'
Resultierendes Bindemittel = (50/70 // 50/80 VL).
Menge: 150,000 t

**01.05.0003 Unterlage reinigen*lose Teile aufn. zus. Flächen*Hochdr.-Sauganl.**
StL-Nr. 2211130589112
Unterlage reinigen. Anfallendes Kehrgut nach Wahl des
AN verwerten.
Unterlage 'vorhandene, teilweise schadhafte
Aspaltbefestigung'
Lose Bestandteile von Schadstellen aufnehmen.
Zusammenhängende Teilflächen.
Selbstaufnehmende Kehrmaschine. Letzter Arbeitsgang mit
Wasserhochdruckreinigungsgeräten mit rotierenden Düsen
und Absaugeinrichtung.
Menge: 4500,000 m2

**01.05.0004 Unterlage reinigen Asphaltbefestig.*lose Teile aufn. Hochdr.-Düsen.**
StL-Nr. 2268130491102
Unterlage reinigen. Anfallendes Kehrgut nach Wahl des
AN verwerten.
Unterlage = Asphaltbefestigung.
Lose Bestandteile von Schadstellen aufnehmen.
Selbstaufnehmende Kehrmaschine. Letzter Arbeitsgang mit
Wasserhochdruckreinigungsgerät mit rotierenden Düsen
und Absaugeinrichtung.
Menge: 4500,000 m2

**01.05.0005 Bitumenemulsion aufsprühen Rad- und Gehwege N. gefr. dicht*C40B5-S**
StL-Nr. 22681306159082900
Bitumenemulsion zur Herstellung des Schichtenverbundes
aufsprühen.
Fläche = Rad- und Gehwege.
Vor Einbau 'Asphaltbinderschicht.'
Nicht gefräste Asphaltunterlage = dicht.
Bindemittel = C40B5-S.
Bindemittelmenge 'doppelt Anspritzen mit 300 g/m² - 500
g/m² pro Vorgang.'
Menge: 4500,000 m2

**01.05.0006 Asphaltbindersch.a. AC 16 B N herst 50/70//50/80VL**
StL-Nr. 226813221991000
Asphaltbinderschicht aus Asphaltbeton für Asphaltbinderschichten AC 16 B N herstellen.
In Verkehrsflächen 'Rad- und Gehwege.'
Einbau 'auf bestehende Asphaltdecke. 125 kg/m².'
Resultierendes Bindemittel = (50/70 // 50/80 VL).
Menge: 600,000 t

**01.05.0007 Bitumenemulsion aufsprühen Rad- und Gehwege*vor A.deckschicht ABS geschlossen*C40B5-S Menge 200 - 300**
StL-Nr. 22681306153032300
Bitumenemulsion zur Herstellung des Schichtenverbundes
aufsprühen.
Fläche = Rad- und Gehwege.
Vor Einbau Asphaltdeckschicht.
Unterlage = Asphaltbinderschicht, geschlossen.
Bindemittel = C40B5-S.
Bindemittelmenge = 200 g/m2 bis 300 g/m2.
Menge: 4500,000 m2

**01.05.0008 Asphaltdecksch. aus AC 8 D N herst. Rad- u. Gehwege*neu/feingef. Unt. Dicke 3 cm*70/100**
StL-Nr. 22681333471120000
Asphaltdeckschicht aus Asphaltbeton für Asphaltdeckschichten AC 8 D N herstellen.
In Verkehrsflächen für Rad- und Gehwege.
Einbau als Schicht in gleichmäßiger Dicke auf neu hergestellter oder feingefräster Unterlage.
Einbaudicke = 3 cm.
Resultierendes Bindemittel = (70/100 // 50/80 VL).
Menge: 4500,000 m2

**01.05.0009 Randabdichtung herstellen Randmasse*über 10-12 cm**
StL-Nr. 2268139380303
Flankenfläche des hochliegenden Randes der Asphaltschichten abdichten.
Abdichtung mit heiß zu verarbeitender bitumenhaltiger Masse zur Randabdichtung.
Dicke der abzudichtenden Asphaltbefestigung über 10 bis
12 cm.
Menge: 1700,000 m

**01.05.0010 Abstumpfungsmaßnahme durchführen LFK 1/3*Gestein wie Aufh. 1,0 bis 2,0 kg/m2*maschinell**
StL-Nr. 2268139611221
Abstumpfungsmaßnahme zur Erhöhung der Anfangsgriffigkeit durch gleichmäßiges Aufbringen und Einwalzen von
Abstreukörnung durchführen. Nicht gebundene Abstreukörnung aufnehmen und nach Wahl des AN verwerten.
Abstreukörnung = Lieferkörnung 1/3.
Aus Gestein wie Aufhellungsgestein in Asphaltdeckschicht.
Abstreumenge = 1,0 bis 2,0 kg/m2.
Maschinell abstreuen.
Menge: 4500,000 m2

**01.05.0011 Ankeilungen in der Asphalttragschicht**
Ankeilungen in der Asphalttragschicht in Bereichen von
nicht höhengleichen Übergängen auf einer Länge von ca.
10,00 m herstellen.
Menge: 50,000 m2

**01.05.0012 Erschwernis infolge Einbauten Erschwer. gesamt*A.decks.+A.bind. Schächte**
StL-Nr. 2268130741302
Erschwernis infolge Einbauten, Schächten und Straßenabläufen. Abrechnung nach Stück Einbauteil.
Erschwernis beim Fräsen, Aufnehmen, Aufsprühen von Bi-
tumenemulsionen sowie Herstellen von Asphaltschichten.
Asphaltdeck- und Asphaltbinderschicht.
Schächte.
Menge: 4,000 St

#### Abschnitt 01.06 Fugen, Nähte

**01.06.0001 Naht oder Anschluss zur Fuge aufw. Quernaht/-anschl.*bis 20 m Tiefe 30 mm*Breite 10 mm schneiden**
StL-Nr. 226813949214101
Naht oder Anschluss ohne Fugenspalt in Asphaltdeckschicht zur Fuge aufweiten und säubern. Anfallende Ausbaustoffe nach Wahl des AN verwerten.
Quernaht, Queranschluss.
Einzellängen bis 20,00 m.
Fugenspalttiefe = 30 mm.
Fugenspaltbreite = 10 mm.
Aufweiten durch Schneiden.
Menge: 35,000 m

**01.06.0002 Anschl. a. Fuge m. B-fugenb. herst. Anschl. ADS*Anschluss quer Schichtd. 3 cm*bis 20 m Breite 10 mm**
StL-Nr. 226813933123101
Anschluss als Fuge an bestehende Asphaltschicht oder
Bauteil in der Dicke der Asphaltschicht mit Bitumenfugenband einschließlich zugehörigem und zuvor aufgetragenem Voranstrichmittel herstellen.
Anschluss an Asphaltdeckschicht.
Querfuge.
Dicke der Asphaltschicht = 3 cm.
Einzellängen bis 20,00 m.
Breite des Bitumenfugenbandes = 10 mm.
Menge: 35,000 m

#### Abschnitt 01.07 Pflaster, Borde, Rinnen

**01.07.0001 Fläche aus Rasengitterplatten**
Fläche aus Rasengitterplatten einschließlich Verfüllung
liefern und herstellen. Unterlage standfest verdichten.
Erdarbeiten sind einzurechnen. Ausführung in Banketten.
Rasengitterplatten aus Beton, Dicke mindestens 12 cm.
Querneigung 12 v.H. am tiefliegenden und 6 v.H. am
hochliegenden Fahrbahnrand.

Einbau: 3 cm tiefer als Fahrbahnrand.
Verlegbreite: 2,50 m in der Auf-/Abfahrt zur
Saarhölzbacher Fußgängerbrücke, Gelände stark geneigt

Bettung aus Beton C 20/25, 20 cm dick herstellen.
Sandigen Oberboden liefern. Sandanteil etwa 50 v.H.
Rasengitterplatten mit sandigem Oberboden verfüllen.
Setzmaß 1 bis 2 cm. Fläche mit 15 g/m² Rasensaatgut
einsäen. Einsaat mit Rasensaatgut nach RSM 7.1.1.
Menge: 70,000 m2

**01.07.0002 Rasengitterplatten trennen**
Rasengitterplatten auf Passmaß trennen.
Einschließlich Gehrungsschnitte.
Rasengitterplatten nass schneiden.
Art = Rasengitterplatten aus Beton.
Dicke = mind. 12 cm
Menge: 30,000 m

**01.07.0003 Abdeckung Schachtbauwerk mit Stahlplatten Dicke mind. 30 mm**
Abdeckung von Schachtbauwerken innerhalb des Radwegs
mit 2 Stahlplatten je ca. 1,50 m x 5,00 m
Stahlgüte S235
Abdeckung mehrteilig in Abstimmung mit dem AG.
Die Platten sind bündig in die Asphaltdeckschicht
einzubauen und ohne Versätze an den Stößen.
Dicke der Stahlplatten: mind. 30 mm
Menge: 15,000 m2

**01.07.0004 Schachtabdeckung anpassen**
Schachtabdeckung freilegen und nach Bauablauf an die
neue planmäßige Höhe anpassen. Aufbrucharbeiten zum
Freilegen der Schachtabdeckung ausführen.
Fläche 'Abbruchbereich Asphalt-und Bankettflächen'
Aufbruchdicke über 10 bis 20 cm.
Schachtabdeckung 'höher setzen, bis ca. 20 cm'
Fuge zwischen Fertigteilen mit Mörtel M20 vollflächig
unter Verwendung von mindestens drei Distanzstücken
entsprechender Festigkeit herstellen, Fugen glattstreichen.
Außenmaß der Schachtabdeckung 1000 x 1200 mm.
Menge: 1,000 St

**01.07.0005 Epoxydharzbeschichtung, 2-komponentig einschl. Vorbehandlung und Abstreuung**
2-komponentige Epoxydharzbeschichtung auf vorhandener
Grabenüberfahrt (Stat. 1,623) aus Stahlplatten
aufbringen.
Die Stahlplatten sind vor dem Auftrag der
Expoxydbeschichtung zu reinigen, abzuschleifen und mit
einem geeigneten Haftgrund zu versehen.
Nach dem Auftrag ist die noch nicht ausgehärtete
Beschichtung gleichmäßig mit Quarzsand abzustreuen.
Menge: 10,000 m2

**01.07.0006 Pflaster überfahrbare Rinne gebundene Ausführung**
Natursteinpflaster für Rinnenüberfahrt liefern und
einbauen.
Basalt - Großpflaster - Steine, ca. 17 * 17 * 15 cm
groß
mit gleichmäßiger Färbung.
Güteklasse 1/T1 nach DIN EN 1342,
alle Flächen bruchrau (die Unterseite darf nicht
geschnitten sein), Widerstandsfähigkeit gegen Frost -
Tau - Wechsel Klasse 1,
Steine im Netzverband setzen (Passe).
Länge des Pflasterstreifens 5 m längs zur
Fahrbahnachse.
Breite des Pflasterstreifens gemäß Geh- und
Radwegbreite.
Betonfundament: 30 cm Beton C20/25,
Druckfestigkeit > 17 N/mm² (am Bohrkern)
Bettungsmörtel: Dicke 4- 6 cm auch zur Lastverteilung,
Druckfestigkeit >= 54 N/mm²,
Wasserdurchlässigkeit >= 10-6 m/s, z.B. BM 600 K
Haftbrücke zwischen Stein und Bettung, abgestimmt auf
Bettungs- und Fugenmörtel, z.B. Haftbrücke K
Unterer Fugenverguss: Zementöser Verguss
Druckfestigkeit > 70 N/mm², z.B. PFM 750 K
Oberer Fugenverguss: Epoxidharzmörtel 3-4 cm,
Druckfestigkeit 20-40 N/mm², z.B. PS 2001 D
Pflasterfugenmörtel, Farbe natur, vollflächig
einzubauen. Die Oberfläche der Steine ist im direkten
Anschluss zu reinigen.
Der Epoxydharz - Pflasterfugenmörtel darf nur mit einem
Zwangsmischer hergestellt werden.
Menge: 15,000 m2

**01.07.0007 Bordstein aus Beton setzen BSt. TB 8x20 cm*Fuge Typ B gerader Stein*bis 10 cm unt. OK F-beton 12 MPa**
StL-Nr. 22311531108010111
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 35,000 m

#### Abschnitt 01.08 Herstellung Steinschlagschutzzaun

*Hinweis*
Hinweis:
Der Steinschlagschutzzaun besteht aus insgesamt 5
Teillängen (3x30 m und 2x50 m) verteilt auf eine Länge
von ca. 1.130 m. Dies ist bei der Kalkualtion
sämtlicher Positionen dieses LV-Abschnittes zu
berücksichtigen. Ebenso sind alle herstellerabhängigen
Gegebeneheiten und Bedingungen einzukalkulieren.

**01.08.0001 Statische Berechnung**
Erstellen einer vollständigen, prüffähigen statischen
Berechnung für einen Steinschlagschutzzaun
einschließlich sämtlicher Trag- und Gründungselemente
sowie der Ankerstatiken unter Berücksichtigung der
projektspezifischen Randbedingungen, der maßgebenden
Einwirkungen sowie der technischen Vorgaben des
vorgesehenen Steinschlagschutzsystems.

Die statische Berechnung ist auf Grundlage der
einschlägigen technischen Regelwerke, insbesondere der
jeweils anzuwendenden Eurocodes einschließlich
nationaler Anhänge, der vorliegenden
Baugrunduntersuchungen sowie der Herstellerangaben und
Systemzulassungen bzw. technischen Bewertungen zu
erstellen.

Leistungsumfang:

Ermittlung und Zusammenstellung der maßgebenden
Einwirkungen und Lastannahmen unter Berücksichtigung
der vorgesehenen Energieaufnahmeklasse des
Steinschlagschutzsystems.

Nachweis der Standsicherheit und Gebrauchstauglichkeit
der tragenden Konstruktion einschließlich Pfosten,
Abspannungen, Verbindungselementen und sonstiger
tragender Bauteile, soweit diese nicht durch vorhandene
Systemnachweise abgedeckt sind.

Ermittlung der auf die Gründung und Verankerungen
wirkenden Kräfte und Momente unter Berücksichtigung der
maßgebenden Lastfälle.

Bemessung und statischer Nachweis der Pfahlgründungen
einschließlich erforderlicher Einbindetiefen und
Abmessungen unter Berücksichtigung der vorhandenen
Baugrundverhältnisse.

Nachweis der äußeren und inneren Tragfähigkeit der
Gründungselemente einschließlich der erforderlichen
geotechnischen Nachweise.

Bemessung und Nachweis gegebenenfalls erforderlicher
Zugverankerungen und Abspannfundamente.

Berücksichtigung der maßgebenden Geländeneigungen,
Böschungsverhältnisse und örtlichen Einbaubedingungen.

Festlegung der erforderlichen Anforderungen an die
Baustoffe, Bauteile und Verbindungsmittel.

Erstellung sämtlicher erforderlicher Berechnungen,
Nachweise und konstruktiver Angaben zur Umsetzung der
statischen Vorgaben in die Ausführungsplanung.

Abstimmung der Berechnungsergebnisse mit dem
Auftraggeber, dem Objektplaner und dem Hersteller des
Steinschlagschutzsystems.

Die statischen Nachweise des Steinschlagschutzsystems
selbst können auf Grundlage vorhandener, für den
vorgesehenen Anwendungsfall gültiger und geeigneter
Systemnachweise des Herstellers geführt werden. Die
projektspezifische Überprüfung der Anwendbarkeit dieser
Nachweise sowie die Bemessung der Gründungen und
Verankerungen sind Bestandteil dieser Leistung.

Die statische Berechnung ist vollständig,
nachvollziehbar und prüffähig einschließlich aller
erforderlichen Berechnungsunterlagen,
Lastzusammenstellungen, Systemskizzen und
Bemessungsergebnisse vorzulegen.

Die Unterlagen sind dem Auftraggeber in digitaler Form
als PDF-Datei zu übergeben.
Menge: 5,000 St

**01.08.0002 Systemplan, -beschreibung u. Zeich.**
Systempläne und eine detaillierte Beschreibungen der
angebotenen Schutzsystems ist dem AG zur Genehmigung 3-
fach und als PDF vorzulegen. Ausführungszeichnung
erstellen.
Die Pauschale umfasst die Unterlagen für alle 5
Teilbereiche.
Die dazugehörigen Unterlagen des Schutzsystemes sind
mit einzureichen.
Änderungen an den in der Bau- und Leistungsbeschreibung
angegebenen Grundeigenschaften des Zaunsystems bedürfen
der ausdrücklichen Zustimmung des AG.
Die Errichtung des Zaunes darf erst nach Freigabe
erfolgen.
Ausführungszeichnung für die Fundamente inkl.
Bewehrung, Verpresspfahleinbindung und Stahlliste
herstellen und liefern.
Menge: 1,000 Psch

**01.08.0003 Zauntrasse abstecken**
Zauntrasse abstecken
ohne Überschneidungen.
Zauntrasse, Stützen-, Abspannanker-, Druck- und
Zugpfahlpositionen örtlich fachgerecht abstecken.
Beim Abstecken ist die Bildung der Abschnitte und die
Lage der Zwischenabspannungen zu berücksichtigen.
Der Standort der Zaunpfosten (Abstand max. ca. 10 m)
und die Lage der Abspannungen ist entsprechend den
örtlichen Gegebenheiten gemeinsam mit dem AG
festzulegen. Die Ausführungen sind auf die jeweiligen
Systemhersteller anzupassen.
Absteckung gemeinsam mit dem Zaunlieferanten.
Abgerechnet werden die tatsächlichen Zaunlängen.
Menge: 190,000 m

**01.08.0004 Beräumung des Baufeldes**
Böschung von lockerem Gestein und mittels
Handgerätschaften (z.B. Brechstange) beräumen. Etwaige
Erschwernisse, wie bspw. das Arbeiten am Seil, etc.
sind in die Position einzukalkulieren.
Menge: 4350,000 m2

*Hinweis*
Hinweis:
Die erforderlichen Erdarbeiten in den vorhandenen Böden
sind einzurechnen. Der überschüssige Boden ist im
Baufeld (unmittelbare Zauntrasse) zu verteilen.

**01.08.0005 Probeanker GEWI 32, verrohrt**
Micropfahl für die Befestigung der Zaunstützen liefern
und fachgerecht verbauen.
Als Probeanker zur Bestimmung der Mantelreibung

Typ GEWI oder Selbstbohranker nach DIN mit
bauaufsichtlicher Zulassung, feuerverzinkt,
einschließlich verlorener Bohrkrone, evtl.
Kupplungsmuttern und erforderlichem sonstigem Zubehör
durch Bohren einbringen und in mehreren Arbeitsgängen
fachgerecht verpressen, entsprechend statischen und
konstruktiven Erfordernissen des Herstellers.
drehschlagend gebohrt, in Lockerboden und Fels ggfls.
unter Verwendung von Stützflüssigkeit gemäß Zulassung
einbringen. Bohrtiefe bis etwa 2m Felseinbindung.
Kalkulativer Zementverbrauch = 20 kg/m
Verankerungslänge
Führung eines Bohrprotokolls und Dokumentation der
Injektionsverläufe (Verpresszeit und -menge), Lage,
Neigung und Einbindetiefe der Bohrungen.
Das Abstecken der Bohrpunkte wird nicht gesondert
vergütet und ist in den Einheitspreis mit einzurechnen.
Fuß- und Kopfausbildung der Pfähle werden nicht
gesondert vergütet.
Abgerechnet wird die Anzahl der Anker mit der im Boden
bzw. Fels eingebundenen Länge.
Der erforderliche Überstand und das ggfls.
erforderliche Kürzen der Nägel werden nicht gesondert
vergütet.
Einbringwinkel der Erdnägel entsprechend den Vorgaben
des Systemherstellers des Zaunschlagschutzzaunes.
Menge: 6,000 m

**01.08.0006 Zugprobebelastung am Probeanker**
Durchführen einer statischen Zugprobebelastung an einem
GEWI-Mikropfahl mit einem Gewindestabdurchmesser von 32
mm zur Überprüfung der axialen Zugtragfähigkeit und des
Last-Verformungs-Verhaltens der Pfahlgründung eines
Steinschlagschutzzauns.

Die Prüfung ist unter Berücksichtigung der DIN EN
14199, DIN EN ISO 22477-5 sowie der maßgebenden
Regelungen der DIN EN 1997-1 in Verbindung mit DIN 1537
einschließlich nationaler Anhänge und ergänzender
nationaler Regelungen durchzuführen.
Die Prüflast, Belastungsstufen, Haltezeiten und
zulässigen Verformungen sind entsprechend den Vorgaben
der statischen Berechnung und des Prüfkonzeptes
festzulegen.
Mindestwerte: 10 Minuten je Laststufe30 Minuten für die
beiden Maximalwerte.
Die Prüfeinrichtung ist so auszubilden, dass die
Prüfkraft möglichst zentrisch und axial in den
Mikropfahl eingeleitet wird. Die Widerlager sind in
ausreichendem Abstand zum Prüfling anzuordnen, um eine
gegenseitige Beeinflussung auszuschließen.
Sämtliche erforderlichen Nebenleistungen, insbesondere
das Umsetzen und Einrichten der Prüfeinrichtung, die
Durchführung der Messungen sowie die Auswertung und
Dokumentation, sind in den Einheitspreis einzurechnen.

Abrechnung: Je vollständig durchgeführtem und
dokumentiertem Zugversuch an einem GEWI-Mikropfahl Ø 32
mm.
Menge: 3,000 St

**01.08.0007 Geotextilstrumpf einbauen**
Geotextilstrümpfe zur Reduzierung der Verpressmengen
liefern und fachgerecht einbauen. Geotextilstrumpf über
das Tragglied ziehen, fixieren und das Strumpfende
verschließen, nach Wahl des AN.
Einbau in Abstimmung mit der örtl. BÜ.
Abgerechnet wird die eingebaute Länge des Strumpfes.
Menge: 15,000 m

*Hinweis*
Hinweis:
Einzurechnen ist die Führung eines Bohrprotokolls und
Dokumentation der Injektionsverläufe (Verpresszeit und
-menge), Lage, Neigung und Einbindetiefe der Bohrungen.
Das Abstecken der Bohrpunkte wird nicht gesondert
vergütet und ist in den Einheitspreis mit einzurechnen.
Fuß- und Kopfausbildung der Anker werden, sofern nichts
anderes angegeben, nicht gesondert vergütet.
Der erforderliche Überstand und das ggfls.
erforderliche Kürzen der Nägel werden nicht gesondert
vergütet.
Einbringwinkel der Pfähle entsprechend den Vorgaben des
Systemherstellers des Zaunschlagschutzzaunes.

**01.08.0008 Mikropfahl Fundamentverankerung char. Ankerkraft >240 kN, L= mind. 6 m**
Mikropfahl als Zug- und Druckpfahl gem. DIN EN ISO
14199 i.V.m. DIN Spec. 18539 mit gültiger
DIBt-Zulassung (bspw. DYWIDAG GEWI, Ischebeck TITAN
oder vergleichbar) entsprechend statischen und
konstruktiven Erfordernissen einbauen.

Das Abstecken der Bohrpunkte ist gemeinsam mit dem AG
durchzuführen und wird gesondert vergütet.

Unterfütterung der Grundplatte mit bewehrtem
Betonsockel: Mindestabmessungen gem. Herstellerangaben,
Betonqualität nach Vorgaben des Gutachters, mind.
C20/25, Vorderkante auf Geländehöhe, gem. Systemplan
des Herstellers.

Verankerungsbohrungen durchführen einschließlich
erforderlicher Durchdringungen von Konstruktionsteilen.
Inkl. Herstellen und Einbau Stahltragglied,
Systemzubehör, (Nach)-Verpresschläuche sowie Herstellen
Verpresskörper ab Bohrlochende und Kopfausbildung. Ein
Überstand von 40cm zur Herstellung der Kopfausbildung
ist einzukalkulieren.

Durch Bohren einbringen und in mehreren Arbeitsgängen
fachgerecht verpressen, entsprechend statischen und
konstruktiven Erfordernissen des Herstellers.
drehschlagend gebohrt, in Lockerboden und Fels ggfls.
unter Verwendung von Stützflüssigkeit gemäß Zulassung
einbringen.

Führung eines Bohrprotokolls nach Vorgabe des AG und
Dokumentation der Injektionsverläufe (Verpresszeit und
-menge), Lage, Neigung und Einbindetiefe der Bohrungen.
Das Abstecken der Bohrpunkte wird nicht gesondert
vergütet und ist in den Einheitspreis mit einzurechnen.
Fuß- und Kopfausbildung der Erdnägel werden nicht
gesondert vergütet.
Der erforderliche Überstand und das ggfls.
erforderliche Kürzen der Nägel werden nicht gesondert
vergütet.
Einbringwinkel der Pfähle entsprechend den Vorgaben des
Systemherstellers des Zaunschlagschutzzaunes.
Einbindetiefe = mind. 6,0 m.

Verpressgut CEM I 32,5 R oder CEM I 42,5N (W/Z-Wert
0,4-0,5). Eine Zementmenge von >15 kg/lfm mit zus.
Verbrauch bis 20% sind einzukalkulieren. Abhängig des
gewählten Systems bzw. des Bohrlochdurchmessers ist die
erforderliche Zementmenge anzupassen. Nachverpressen
ist, je nach Zulassung, vorzusehen.
Bei Überschreitung der erforderlichen Zementmenge sind
der AG bzw. die Örtliche Bauüberwachung unverzüglich in
Kenntnis zu setzen.

Bohrwinkel: 20° aus der Horizontalen
Charakteristische Ankerkraft: >240 kN

Stahltragglied: Stabstahl mit Gewinderippen oder
Feinkornbaustahl als Hohlprofil
Bohrlochdurchmesser : >= 90 mm, abhängig DIBt-Zulassung
und Herstellerempfehlung
Ausführung: als Mikropfahl, z. B. DYWIDAG GEWI,
Ischebeck TITAN  o.glw.

 Hersteller: '.....................'vom Bieter
einzutragen
 Produkt: '.....................'vom Bieter einzutragen

Einbaubereich: Gründung Fußplatten Fangzaun
Homogenbereiche nach Unterlagen des AG.
Korrosionsschutz: feuerverzinkt

Abrechnung nach Verankerungslänge.
Menge: 290,000 m

**01.08.0009 Mikropfahl Rückabspannung char. Ankerkraft >150 kN, L= mind. 6 m**
Mikropfahl Rückabspannung mit passendem Flexkopf,
char. Ankerkraft >150kN, L = 6 m
Mikropfahl gem. DIN EN ISO 14199 i.V.m. DIN Spec. 18539
mit gültiger DIBt-Zulassung (bspw. DYWIDAG GEWI,
Ischebeck TITAN oder vergleichbar) mit passendem
Flexkopf mit beweglicher Seilschlaufe entsprechend
statischen und konstruktiven Erfordernissen einbauen.
Das Abstecken der Bohrpunkte ist gemeinsam mit dem AG
durchzuführen und wird nicht gesondert vergütet.

Verankerungsbohrungen durchführen einschließlich
erforderlicher Durchdringungen von Konstruktionsteilen.
Inkl. Herstellen und Einbau Stahltragglied,
Systemzubehör, (Nach)-Verpresschläuche sowie Herstellen
Verpresskörper ab Bohrlochende und Ankerkopfausbildung.
Ein Überstand von 40cm zur Herstellung der
Kopfausbildung ist einzukalkulieren.  Verpressgut: CEM
I 32,5 R oder CEM I 42,5N (W/Z-Wert 0,4-0,5). Eine
Zementmenge von 22 kg/lfm mit zus. Verbrauch bis 20%
sind einzukalkulieren. Nachverpressen ist, je nach
Zulassung, vorzusehen. Bei Überschreitung der
erforderlichen Zementmenge sind der AG bzw. die
Örtliche Bauüberwachung unverzüglich in Kenntnis zu
setzen.
Bohrwinkel: 20° aus der Horizontalen
Charakteristische Ankerkraft: >= 150 kN
Pfahllänge: L = 6 m
Stahltragglied: Stabstahl mit Gewinderippen oder
Feinkornbaustahl als Hohlprofil
Bohrlochdurchmesser : >= 115 mm, abhängig
DIBt-Zulassung und Herstellerempfehlung
Ausführung: als Mikropfahl, z. B. DYWIDAG GEWI,
Ischebeck TITAN o.glw.

 Hersteller: '.....................'vom Bieter
einzutragen
 Produkt: '.....................'vom Bieter einzutragen

Einbaubereich: Gründung Fußplatten Fangzaun

Korrosionsschutz: feuerverzinkt  Abrechnung nach
Verankerungslänge in m.
Menge: 120,000 m

**01.08.0010 Mikropfahl Seitenabspannung char. Ankerkraft >270 kN, L= mind. 6 m**
Mikropfahl Seitenabspannung mit passendem Flexkopf,
char. Ankerkraft >270kN, L = 6 m
Mikropfahl gem. DIN EN ISO 14199 i.V.m. DIN Spec. 18539
mit gültiger DIBt-Zulassung (bspw. DYWIDAG GEWI,
Ischebeck TITAN oder vergleichbar) mit passendem
Flexkopf mit beweglicher Seilschlaufe entsprechend
statischen und konstruktiven Erfordernissen einbauen.
Das Abstecken der Bohrpunkte ist gemeinsam mit dem AG
durchzuführen und wird nicht gesondert vergütet.

Verankerungsbohrungen durchführen einschließlich
erforderlicher Durchdringungen von Konstruktionsteilen.
Inkl. Liefern, Herstellen und Einbau Stahltragglied,
Systemzubehör, Flexkopf, (Nach)-Verpresschläuche sowie
Herstellen Verpresskörper ab Bohrlochende und
Ankerkopfausbildung. Ein Überstand von 40cm zur
Herstellung der Kopfausbildung ist einzukalkulieren.
Verpressgut: CEM I 32,5 R oder CEM I 42,5N. Eine
Zementmenge von 30 kg/lfm mit zus. Verbrauch bis 20%
sind einzukalkulieren. Nachverpressen ist, je nach
Zulassung, vorzusehen. Bei Überschreitung der
erforderlichen Zementmenge sind der AG bzw. die
Örtliche Bauüberwachung unverzüglich in Kenntnis zu
setzen.
Bohrwinkel: 20° aus der Horizontalen
Charakteristische Ankerkraft: >= 270 kN
Pfahllänge: L = 6 m
Stahltragglied: Stabstahl mit Gewinderippen oder
Feinkornbaustahl als Hohlprofil
Bohrlochdurchmesser : >= 135 mm, abhängig
DIBt-Zulassung und Herstellerempfehlung
Ausführung: als Mikropfahl, z. B. DYWIDAG GEWI,
Ischebeck TITAN o.glw.

 Hersteller: '.....................'vom Bieter
einzutragen
 Produkt: '.....................'vom Bieter einzutragen

Einbaubereich: Gründung Fußplatten Fangzaun

Korrosionsschutz: feuerverzinkt  Abrechnung nach
Verankerungslänge.
Menge: 120,000 m

**01.08.0011 Mehrlängen Anker**
Mehrlängen Anker Zulageposition für Mehrlängen Anker
Grundplatte aufgrund vorhander Lockergesteinsauflage,
Korrosionsschutz analog Ankerposition, je Bohrmeter
inkl. Stahlglied, Abstandhalter, Muffen sowie aller
erforderlichen Nebenleistungen und Kleinteile.  Bei
absehbarer Überschreitung der angegebenen Mehrlängen
ist der AG bzw. die örtliche Bauüberwachung
unverzüglich in Kenntnis zu setzen. Abgerechnet wird
die Mehrlänge zusätzlich zur Grundposition.
Menge: 50,000 m

**01.08.0012 Mehrverbrauch Zement**
Zulage für Mehrverbrauch Zement über die zu erwartende
Menge inkl. 20% Mehrverbrauch hinaus.
Bei absehbarer Überschreitung der angegebenen
Mehrlängen ist der AG bzw. die örtliche Bauüberwachung
unverzüglich in Kenntnis zu setzen.
Abrechnung je Kilo Mehrverbrauch.
Menge: 500,000 kg

**01.08.0013 Pfahlprüfungen durchführen**
Durchführung statischer Probebelastungen an
Gründungspfählen eines Steinschlagschutzzauns zum
Nachweis des Trag- und Verformungsverhaltens der
ausgeführten Pfahlgründung.

Die Prüfung ist entsprechend den Vorgaben der
statischen Berechnung, den einschlägigen technischen
Regelwerken sowie den Anforderungen des Herstellers des
Steinschlagschutzsystems durchzuführen.

Die Probebelastungen sind insbesondere zur Überprüfung
der horizontalen Tragfähigkeit und des
Verformungsverhaltens der Pfähle unter den maßgebenden
Beanspruchungen aus dem Steinschlagschutzsystem
vorzunehmen.

Leistungsumfang:

Aufstellen eines Prüfkonzeptes einschließlich
Festlegung der Prüflasten, Belastungsstufen,
Haltezeiten und Abbruchkriterien in Abstimmung mit dem
Tragwerksplaner und dem Auftraggeber.

Bereitstellen und Antransportieren sämtlicher
erforderlicher Prüfgeräte, Belastungseinrichtungen,
Widerlager, Messinstrumente und Hilfsmittel.

Herstellen der erforderlichen Anschlüsse und
Lastangriffspunkte an den zu prüfenden Pfählen.

Aufbringen der Prüflasten in definierten
Belastungsstufen einschließlich der erforderlichen
Haltezeiten.

Kontinuierliches Erfassen und Dokumentieren der
aufgebrachten Kräfte sowie der zugehörigen horizontalen
Verschiebungen und gegebenenfalls Verdrehungen des
Pfahlkopfes.

Kontrolliertes Entlasten der Pfähle und Erfassen der
verbleibenden Verformungen.

Auswerten der Messergebnisse und Erstellen von
Last-Verformungs-Diagrammen.

Fachtechnische Beurteilung der Prüfergebnisse
hinsichtlich der erreichten Tragfähigkeit und des
Verformungsverhaltens im Vergleich zu den vorgegebenen
Prüfkriterien.

Erstellen eines vollständigen Prüfberichtes
einschließlich Beschreibung des Prüfaufbaus, der
verwendeten Messgeräte, des Belastungsablaufs, der
Messprotokolle, Diagramme, Fotodokumentation und
Bewertung der Ergebnisse.

Die Prüfeinrichtungen sind so anzuordnen, dass eine
gegenseitige Beeinflussung zwischen Prüfling,
Widerlager und Messeinrichtungen ausgeschlossen wird.

Sämtliche Nebenleistungen, insbesondere An- und
Abtransport, Auf- und Abbau der Prüfeinrichtungen sowie
die erforderlichen Messungen und Auswertungen, sind in
den Einheitspreis einzurechnen.

Die Prüflasten und die zulässigen Verformungen werden
durch die statische Berechnung bzw. den Tragwerksplaner
vorgegeben.

Abrechnung: Je vollständig durchgeführter und
dokumentierter Pfahlprobebelastung.
Menge: 15,000 St

**01.08.0014 Steinschlagschutzzaun >=100kJ, H=2,00 m, Teillängen L=50m**
Steinschlagfangzaun der Energieklasse >= 100kJ nach
Systemzeichnungen und Handbüchern des Systemherstellers
einschließlich aller erforderlichen Bauteile
(Grundplatten, Stützen, Drahtgeflecht, Tragseile,
Bremselemente, Montagezubehör, etc.) liefern und
aufstellen.
Die Gebrauchstauglichkeit für den jeweiligen
Anwendungsfall muss über Feldversuche im Maßstab 1:1
und/oder FE Modellierungen nachgewiesen sein.  Die
Prüfungen müssen durch ein staatlich anerkanntes
Prüfinstitut, mit international homologierter Norm nach
EAD 340059-00-0106 (vorher ETAG 027) im Vertikaltest
erfolgt sein. Systeme sind nur dann zugelassen, wenn
der Testablauf mit 2 x 33% (SEL -Test) und 1 x 100% der
Nennenergie (MEL - Test) eingehalten wurde, und wenn
der Zaun bezüglich Restnutzhöhe Kat. A > 50%
entspricht. Entsprechend ist dies mit der ETA (European
Technical Assessment) und der damit verbundenen CE -
Kennzeichnung zu belegen. Nachvollziehbare
Dokumentationen sind vorzuweisen.

ETA-Zulassung
Energieaufnahme: >=100 kJ
Zaunhöhe:  2,0 m
Zaunlänge: 50 m (Teillängen)
Max. Auslenkung (MEL): 2,5m
Mittlerer Stützenabstand: ca. 10 m
Stützenanzahl: 6
Systembedingt erforderliche Tragseiltrennung: nein
Geflecht: Hochfester Stahldraht (>=1770 N/mm²)
Seitenabspannung mit je zwei Spiralseilankern D = 14.5
oder passenden Einstabankern mit Flexkopf

Korrosionsschutz:
Geflecht und Seile: Zn/Al-Beschichtung > 150 g/m²
Drahtseilklemmen: verzinkt nach EN 13411-5 Typ 2
(FFC-450) Schäkel: feuerverzinkt
Stahlelemente (Stütze/Grundplatte): feuerverzinkt, min.
80 µm

 Hersteller: '.....................'vom Bieter
einzutragen
 Produkt: '.....................'vom Bieter einzutragen

Erschwernisse durch Arbeiten aus dem Seil sowie ein
Herstellen geeigneter Anschlagpunkte sind in die
Position einzukalkulieren und werden nicht gesondert
vergütet.

Die werkseitige Abnahme des Systemherstellers ist in
die Position einzukalkulieren.  Anker für die
Abspannungen der Tragseile sowie Stützenverankerungen
werden gesondert vergütet
Abgerechnet wird die tatsächliche Zaunlänge zwischen
den Endpfosten der Teillängen.
Menge: 100,000 m

**01.08.0015 Steinschlagschutzzaun >=100kJ, H=2,00 m, Teillängen L=30m**
Steinschlagfangzaun der Energieklasse >= 100kJ nach
Systemzeichnungen und Handbüchern des Systemherstellers
einschließlich aller erforderlichen Bauteile
(Grundplatten, Stützen, Drahtgeflecht, Tragseile,
Bremselemente, Montagezubehör, etc.) liefern und
aufstellen.
Die Gebrauchstauglichkeit für den jeweiligen
Anwendungsfall muss über Feldversuche im Maßstab 1:1
und/oder FE Modellierungen nachgewiesen sein.  Die
Prüfungen müssen durch ein staatlich anerkanntes
Prüfinstitut, mit international homologierter Norm nach
EAD 340059-00-0106 (vorher ETAG 027) im Vertikaltest
erfolgt sein. Systeme sind nur dann zugelassen, wenn
der Testablauf mit 2 x 33% (SEL -Test) und 1 x 100% der
Nennenergie (MEL - Test) eingehalten wurde, und wenn
der Zaun bezüglich Restnutzhöhe Kat. A > 50%
entspricht. Entsprechend ist dies mit der ETA (European
Technical Assessment) und der damit verbundenen CE -
Kennzeichnung zu belegen. Nachvollziehbare
Dokumentationen sind vorzuweisen.

ETA-Zulassung
Energieaufnahme: >=100 kJ
Zaunhöhe:  2,0 m
Zaunlänge: 30 m (Teillängen)
Max. Auslenkung (MEL): 2,5m
Mittlerer Stützenabstand: ca. 10 m
Stützenanzahl: 4
Systembedingt erforderliche Tragseiltrennung: nein
Geflecht: Hochfester Stahldraht (>=1770 N/mm²)
Seitenabspannung mit je zwei Spiralseilankern D = 14.5
oder passenden Einstabankern mit Flexkopf

Korrosionsschutz:
Geflecht und Seile: Zn/Al-Beschichtung > 150 g/m²
Drahtseilklemmen: verzinkt nach EN 13411-5 Typ 2
(FFC-450) Schäkel: feuerverzinkt
Stahlelemente (Stütze/Grundplatte): feuerverzinkt, min.
80 µm

 Hersteller: '.....................'vom Bieter
einzutragen
 Produkt: '.....................'vom Bieter einzutragen

Erschwernisse durch Arbeiten aus dem Seil sowie ein
Herstellen geeigneter Anschlagpunkte sind in die
Position einzukalkulieren und werden nicht gesondert
vergütet.

Die werkseitige Abnahme des Systemherstellers ist in
die Position einzukalkulieren.  Anker für die
Abspannungen der Tragseile sowie Stützenverankerungen
werden gesondert vergütet
Abgerechnet wird die tatsächliche Zaunlänge zwischen
den Endpfosten der Teillängen.
Menge: 90,000 m

**01.08.0016 Schlepp-/Runsennetz inkl. Kreuzanker**
Schlepp-/Runsennetz inkl. Kreuzanker

Typ: TECCO®  G80-4
Maschenweite 103 x 180 mm - Kaliber 80 mm
Draht - Ø 4 mm
Drahtfestigkeit mind. 1770 N/mm2
Inkl. erforderlichem Tragseil Ø 16 mm, zweier
Kreuzanker sowie Einbau und aller erforderlichen
Nebenleistungen.

Abrechnung je m²
Menge: 30,000 m2

**01.08.0017 Abnahme durch den Systemlieferanten**
Systemabnahme durch befugtes Personal des
Schutzzaun-Systemherstellers unter Beteiligung des AG
und des AN zeitnah nach Fertigstellung aller
Teilabschnitte durchführen.
Der verantwortliche Prüfer ist dem AG namentlich im
Voraus zu bennenen.
Der Abnahmetermin ist rechtzeitig durch den AN zu
koordinieren.
Die Abnahme ist durch Erstellung und Aushändigung eines
vom Systemlieferanten unterzeichneten Protokolls und
Bestätigung des vom Fangzaun zu erbringenden
Mindestaufnahmevermögen von 100 kJ zu bestätigen.
Menge: 1,000 Psch

#### Abschnitt 01.09 Bankettbalken

*Hinweis*
Hinweis
Es handelt sich um einen herzustellenden
Stahlbetonbalken 0,30m x 2,00/1,00m zwischen
Ortsausgang Mettlach und Lutwinuskapelle. Details zur
Ausführung sind der geotechnischen Stellungnahme Nr. 2
von WPW zu entnehmen. Sonstige "Unterlagen des AG"
liegen nicht vor.
Der Balken wird talseitiog am Rand des vorhandenen
Weges hergestellt.
Erschwernisse (siehe Baubeschreibung) durch schlechte
Zugänglichkeit, schmale Zufahrtswege und
eingeschränkten Bewegungsfreiraum sind bei der
Kalkulation zu berücksichtigen.

**01.09.0001 Statische Berechnung Bankettbalken**
Aufstellen einer prüffähigen statischen Berechnung für
den Bankettbalken aus Stahlbeton aus Ortbeton.
Die Leistung umfasst:
 Erfassung aller einwirkenden Lasten (z. B. Erddruck,
Wasserdruck, Verkehrslasten, Eigenlasten, ggf.
Anpralllasten).
 Schnittgrößenermittlung und Bemessung des
Balkenquerschnitts für die Grenzzustände der
Tragfähigkeit (ULS) und der Gebrauchstauglichkeit
(SLS).
 Nachweis der Biegebemessung, Querkraftbemessung und
ggf. Torsionsbemessung.
 Begrenzung der Rissbreiten nach DIN EN 1992-1-1 unter
Berücksichtigung der Expositionsklassen.
 Festlegung der erforderlichen Beton- und Stahlgüten
sowie der Mindestbetondeckung.
 Erarbeitung der statischen Vorgaben für die Schal- und
Bewehrungspläne.
 Konstruktive Durchbildung der Anschlüsse und
Knotenpunkte.
Menge: 1,000 Psch

**01.09.0002 Statische Berechnung Rückverhängung**
Aufstellen einer prüffähigen statischen Berechnung für
die Rückverankerung des Bankettbalkens mittels
Verpresspfählen (Mikropfählen / Verpressankern) nach
DIN EN 1997-1 (Eurocode 7) und DIN 1054.
Die Leistung umfasst:
 Ermittlung der erforderlichen Ankerkräfte aus den
Schnittgrößen des Randbalkens.
 Festlegung der Pfahlgeometrie (Neigungswinkel,
Profildurchmesser, freie Ankerlänge, Verpresslänge).
 Nachweis der inneren Tragfähigkeit des Pfahls
(Stahltragfähigkeit, Tragfähigkeit des
Verpresskörpers).
 Nachweis der äußeren Tragfähigkeit
(Herausziehwiderstand aus dem Boden/Fels anhand von
Bodengutachten).
 Nachweis der Gesamtstandsicherheit im tiefen
Gleitkreis einschließlich der Rückverankerung.
 Bemessung des Ankerkopfes und dessen kraftschlüssiger
Einbindung/Anbindung in den Stahlbetonrandbalken.
 Festlegung der Kriterien für die Probebelastungen und
Abnahmeprüfungen vor Ort.
Menge: 1,000 Psch

**01.09.0003 Einarbeitung von Prüfberichten und Abstimmung**
Abstimmung der statischen Berechnungen (Randbalken und
Mikropfähle) mit dem Auftraggeber, dem
Baugrundgutachter sowie dem Prüfingenieur für
Baustatik.
Einarbeitung von eventuellen Auflagen aus dem
bautechnischen Prüfbericht bis zur finalen Freigabe.
Menge: 1,000 Psch

**01.09.0004 Bauliche Anlage abbrechen Fundament*Stahlbeton Abbruch bis 1 m*Anl. freilegen ges. Abbr. verw.**
StL-Nr. 224106053630231
Bauliche Anlage abbrechen. Anlage nach Unterlagen des
AG. Abrechnung nach Volumen des umbauten Raumes
der abzubrechenden Anlage.
Anlage = Fundament.
Anlage aus Stahlbeton.
Abbruch bis 1,00 m unter Geländeoberfläche.
Bauliche Anlagen freilegen. Verfüllen wird gesondert
vergütet.
Gesamtes Abbruchgut nach Wahl des AN verwerten.
Menge: 5,000 m3

**01.09.0005 Boden bzw. Fels lösen und verwerten*profilg. lösen Planum nicht ges.*Abrechnung Abtrag**
StL-Nr. 22410621391010100
Boden bzw. Fels aus Abtragsbereichen profilgerecht
lösen, laden und nach Wahl des AN verwerten. Beschreibung der Homogenbereiche nach Unterlagen des AG. Die
Herstellung von Mulden und Gräben wird gesondert vergütet.
Homogenbereich 'gem. Geotechnischer Stellungnahme WPW
Nr. 2 gebrochenes Hartgestein als Wegeaufbau und
darunter liegende Hangschuttmaterial unterschiedlicher
Körnung bis 200 mm'
Profilgerecht lösen.
Das Herstellen des Planums wird nicht gesondert
vergütet.
Abrechnung nach Abtragsprofilen.
Menge: 600,000 m3

**01.09.0006 Schalung herstellen und beseitigen.**
StL-Nr. 222118113900099
Schalung für Betonbauteil einschließlich Aussparungen
und Schlitzen nach Unterlagen des AG herstellen, vorhalten und beseitigen.
Bauteil 'Bankettbalken im Bereich der Böschungsschulter
im Rand des Weges'
Schalungsverlauf 'gekrümmt und geneigt entsprechend dem
Verlauf und der Gradiente des Weges. Der Spaltzwischen
Schalung und Aufstellfläche ist abzudichten.'
Menge: 175,000 m2

**01.09.0007 Betonstahl einbauen*BSt 500 S**
StL-Nr. 22211821391
Betonstahl entsprechend statischen und konstruktiven
Erfordernissen einbauen.
Bauteil 'Bankettbalken im Bereich der Böschungsschulter
im Rand des Weges'
Stahlsorte BSt 500 S.
Menge: 3,750 t

**01.09.0008 Beton f. Sauberkeitsschicht herst. C8/10*X0*Dicke min. 10 cm**
StL-Nr. 2221183281101
Beton für Sauberkeitsschicht einschließlich ggf. erforderlicher Schalung nach Unterlagen des AG herstellen.
Ggf. erforderliche Schalung vorhalten und beseitigen.
Druckfestigkeitsklasse C8/10.
Expositionsklasse X0.
Dicke min. 10 cm.
Menge: 25,000 m2

**01.09.0009 Bew. Beton herst., Schalung gesond.*Stahlbeton C25/30*XC2**
StL-Nr. 222118318913100
Bewehrten Beton in Schalung nach Unterlagen des AG herstellen. Schalung, Bewehrung und Traggerüst der Bemessungsklasse B werden gesondert vergütet.
Bauteil 'Bankettbalken im Bereich der Böschungsschulter
im Rand des Weges'
Art der Verwendung = Stahlbeton.
Druckfestigkeitsklasse C25/30.
Expositionsklasse XC2.
Menge: 25,000 m3

**01.09.0010 Mikropfahl zur Fundamentverankerung, 2-lagig L= 6 m, a=1,50m, alpha= 15 grad, Durchmesser 95 mm**
Mikropfahl für die Rückverhänung des Banklettbalkens
liefern und fachgerecht verbauen.Einbau in zwei
übereinander angeordneten Lagen.

Mikropfahl nach DIN mit bauaufsichtlicher Zulassung,
einschließlich verlorener Bohrkrone, evtl.
Kupplungsmuttern und erforderlichem sonstigem Zubehör
durch Bohren einbringen und in mehreren Arbeitsgängen
fachgerecht verpressen, entsprechend statischen und
konstruktiven Erfordernissen des Herstellers.
drehschlagend gebohrt, in Lockerboden und Fels ggfls.
unter Verwendung von Stützflüssigkeit gemäß Zulassung
einbringen.

Kalkulativer Zementverbrauch = 20 kg/m
Verankerungslänge
Führung eines Bohrprotokolls nach Vorgabe des AG und
Dokumentation der Injektionsverläufe (Verpresszeit und
-menge), Lage, Neigung und Einbindetiefe der Bohrungen.
Das Abstecken der Bohrpunkte wird nicht gesondert
vergütet und ist in den Einheitspreis mit einzurechnen.
Fuß- und Kopfausbildung der Pfähle sind einzurechnen.
Abgerechnet wird die Anzahl der Mikropfähle mit der
vorgegebenen im Boden bzw. Fels eingebundenen Länge.
Der erforderliche Überstand und das ggfls.
erforderliche Kürzen werden nicht gesondert vergütet.
Einbringwinkel der Mikropfähle: 15 Grad
Einbindetiefe der Pfähle = 6,0 m.
Die Anzahl an Erdnägel, die geprüft werden, sowie die
dazu gehörigen Fundamente sind in dieser Position nicht
enthalten und werden gesondert vergütet.

 Hersteller: '.....................'vom Bieter
einzutragen
 Produkt: '.....................'vom Bieter einzutragen

Die Pfähle sind vom Weg aus in entgegengesetzter
Richtung zu Bohren. Die beengten Verhältnisse und
Wegbreiten von max 2 m sind zu berücksichtigen.
Das Abstecken der Bohrpunkte ist gemeinsam mit dem AG
durchzuführen und wird gesondert vergütet.
Menge: 45,000 St

**01.09.0011 Mikropfahl zur Fundamentverankerung, 1-lagig L= 6 m, a=1,50m, alpha= 15 grad, Durchmesser 95 mm**
Mikropfahl für die Rückverhänung des Banklettbalkens
liefern und fachgerecht verbauen.

Mikropfahl nach DIN mit bauaufsichtlicher Zulassung,
einschließlich verlorener Bohrkrone, evtl.
Kupplungsmuttern und erforderlichem sonstigem Zubehör
durch Bohren einbringen und in mehreren Arbeitsgängen
fachgerecht verpressen, entsprechend statischen und
konstruktiven Erfordernissen des Herstellers.
drehschlagend gebohrt, in Lockerboden und Fels ggfls.
unter Verwendung von Stützflüssigkeit gemäß Zulassung
einbringen.

Kalkulativer Zementverbrauch = 20 kg/m
Verankerungslänge
Führung eines Bohrprotokolls nach Vorgabe des AG und
Dokumentation der Injektionsverläufe (Verpresszeit und
-menge), Lage, Neigung und Einbindetiefe der Bohrungen.
Das Abstecken der Bohrpunkte wird nicht gesondert
vergütet und ist in den Einheitspreis mit einzurechnen.
Fuß- und Kopfausbildung der Pfähle sind einzurechnen.
Abgerechnet wird die Anzahl der Mikropfähle mit der
vorgegebenen im Boden bzw. Fels eingebundenen Länge.
Der erforderliche Überstand und das ggfls.
erforderliche Kürzen werden nicht gesondert vergütet.
Einbringwinkel der Mikropfähle: 15 Grad
Einbindetiefe der Pfähle = 6,0 m.

 Hersteller: '.....................'vom Bieter
einzutragen
 Produkt: '.....................'vom Bieter einzutragen

Die Pfähle sind vom Weg aus in entgegengesetzter
Richtung zu Bohren. Die beengten Verhältnisse und
Wegbreiten von max 2 m sind zu berücksichtigen.
Das Abstecken der Bohrpunkte ist gemeinsam mit dem AG
durchzuführen und wird gesondert vergütet.
Menge: 15,000 St

**01.09.0012 Mehrverbrauch Zement**
Zulage für Mehrverbrauch Zement über die zu erwartende
Menge inkl. 20% Mehrverbrauch hinaus.
Bei absehbarer Überschreitung der angegebenen
Mehrlängen ist der AG bzw. die örtliche Bauüberwachung
unverzüglich in Kenntnis zu setzen.
Abrechnung je Kilo Mehrverbrauch.
Menge: 300,000 kg

**01.09.0013 Pfahlprüfungen durchführen**
Durchführung statischer Probebelastungen an
Gründungspfählen eines Steinschlagschutzzauns zum
Nachweis des Trag- und Verformungsverhaltens der
ausgeführten Pfahlgründung.

Die Prüfung ist entsprechend den Vorgaben der
statischen Berechnung, den einschlägigen technischen
Regelwerken sowie den Anforderungen des Herstellers des
Steinschlagschutzsystems durchzuführen.

Die Probebelastungen sind insbesondere zur Überprüfung
der horizontalen Tragfähigkeit und des
Verformungsverhaltens der Pfähle unter den maßgebenden
Beanspruchungen aus dem Steinschlagschutzsystem
vorzunehmen.

Leistungsumfang:

Aufstellen eines Prüfkonzeptes einschließlich
Festlegung der Prüflasten, Belastungsstufen,
Haltezeiten und Abbruchkriterien in Abstimmung mit dem
Tragwerksplaner und dem Auftraggeber.

Bereitstellen und Antransportieren sämtlicher
erforderlicher Prüfgeräte, Belastungseinrichtungen,
Widerlager, Messinstrumente und Hilfsmittel.

Herstellen der erforderlichen Anschlüsse und
Lastangriffspunkte an den zu prüfenden Pfählen.

Aufbringen der Prüflasten in definierten
Belastungsstufen einschließlich der erforderlichen
Haltezeiten.

Kontinuierliches Erfassen und Dokumentieren der
aufgebrachten Kräfte sowie der zugehörigen horizontalen
Verschiebungen und gegebenenfalls Verdrehungen des
Pfahlkopfes.

Kontrolliertes Entlasten der Pfähle und Erfassen der
verbleibenden Verformungen.

Auswerten der Messergebnisse und Erstellen von
Last-Verformungs-Diagrammen.

Fachtechnische Beurteilung der Prüfergebnisse
hinsichtlich der erreichten Tragfähigkeit und des
Verformungsverhaltens im Vergleich zu den vorgegebenen
Prüfkriterien.

Erstellen eines vollständigen Prüfberichtes
einschließlich Beschreibung des Prüfaufbaus, der
verwendeten Messgeräte, des Belastungsablaufs, der
Messprotokolle, Diagramme, Fotodokumentation und
Bewertung der Ergebnisse.

Die Prüfeinrichtungen sind so anzuordnen, dass eine
gegenseitige Beeinflussung zwischen Prüfling,
Widerlager und Messeinrichtungen ausgeschlossen wird.

Sämtliche Nebenleistungen, insbesondere An- und
Abtransport, Auf- und Abbau der Prüfeinrichtungen sowie
die erforderlichen Messungen und Auswertungen, sind in
den Einheitspreis einzurechnen.

Die Prüflasten und die zulässigen Verformungen werden
durch die statische Berechnung bzw. den Tragwerksplaner
vorgegeben.

Abrechnung: Je vollständig durchgeführter und
dokumentierter Pfahlprobebelastung.
Menge: 3,000 St

#### Abschnitt 01.10 Beschilderung

*Hinweis*
bestehende Beschilderung

**01.10.0001 Verkehrsschild abbauen Größe bis 1,1 m2 Rohrpf. bis 76,1 Fundament entf. neben d. Fahrbahn säubern u. lagern Boden a.Bst.verf.**
Verkehrsschild ggf. mit Aufstellvorrichtung abbauen.
Schildgröße bis 1,1 m2.
Aufstellvorrichtung = Rohrpfosten, DU bis 76,1 mm abbauen.
Fundament entfernen.
Schild neben der Fahrbahn.
Wieder verwendbare Stoffe säubern, fördern und lagern.
Restliches Abbruchgut nach Wahl
des AN verwerten.
Fundamentlöcher mit Boden aus dem Baubereich flächenhaft verfüllen und verdichten.
Menge: 30,000 St

**01.10.0002 Rohrpfosten des AG aufstellen L>3-4m D b. 76 mm Boden Unterl. AG Ortb.F0,4/0,4/0,8 Aushub verwerten lagert in Baust.**
Rohrpfosten des AG für Verkehrsschild aufstellen
einschl. anfallenden Aushubarbeiten. Umgebende Fläche
entsprechend dem früheren Zustand herstellen.
Pfostenlänge über 3000 mm bis 4000 mm und Rohrdurchmesser bis 76 mm.
Fundament aus Ortbeton C 12/15 0,40/0,40 m. Tiefe 0,80m
herstellen.
Aushub nach Wahl des AN verwerten.
Rohrpfosten lagert innerhalb der Baustelle.
Menge: 6,000 St

**01.10.0003 Rohrpfosten aufstellen Länge>3500-4000mm R.St. 76,1/2,0 mm Boden Unterl. AG Ortb.0,4/0,4/0,8 Aushub verwerten Preisänd. Pfosten**
Rohrpfosten mit Abdeckkappe für Verkehrsschild aufstellen einschl. anfallenden Aushubarbeiten. Stahlteile
feuerverzinkt. Umgebende Fläche entsprechend dem früheren Zustand herstellen.
Pfostenlänge = über 3500 mm bis 4000 mm.
Rohr = Stahl 76,1/2,0 mm.
Fundament aus Ortbeton  C 12/15 0,40/0,40, Tiefe 0,80 m
herstellen.
Aushub nach Wahl des AN verwerten.
Bei Änderung der Pfostenlänge verändert sich der Einheitspreis im Verhältnis zur ausgeschriebenen Pfostenlänge. Basislänge für die Abrechnung ist bei Mehrlängen
die maximal, bei Minderlängen die minimal ausgeschriebene Pfostenlänge.
Menge: 24,000 St

**01.10.0004 Verkehrsschild anbringen einseitig Folie RA 1 2 mm dick St.Rohrsch.Plan I UK Schild unt.2 m**
Verkehrsschild anbringen.
Schild lagert innerhalb der Baustelle.
Einseitig.
Mit retroreflektierender Folie der Klasse RA 1.
Schild = flach, 2 mm dick.
Befestigung mit Stahl-Rohrschelle, feuerverzinkt, nach
IVZ-Norm, Standardplan I. Verschraubung aus nicht rostendem Stahl mind. der Stahlsorte A 2.
Anbringung neben der Fahrbahn. Unterkante des Schildes
unter 2,00 m über der Verkehrsfläche.
Menge: 30,000 St

*Hinweis*
neue Beschilderung

**01.10.0005 Rohrpfosten aufstellen Länge>4000-4500mm*R.St. 76,1/2,9 mm*Ortb.0,4/0,4/0,8 Aushub verwerten*Preisänd. Pfosten**
StL-Nr. 22113030273009721
Rohrpfosten mit Abdeckkappe für Verkehrsschild aufstellen einschl. anfallenden Aushubarbeiten. Stahlteile
feuerverzinkt. Umgebende Fläche entsprechend dem früheren Zustand herstellen.
Pfostenlänge = über 4000 mm bis 4500 mm.
Rohr = Stahl 76,1/2,9 mm.
Aufstellung 'Im Bankettbereich der Radwege'
Fundament aus Ortbeton  C 12/15 0,40/0,40, Tiefe 0,80 m
herstellen.
Aushub nach Wahl des AN verwerten.
Bei Änderung der Pfostenlänge verändert sich der Einheitspreis im Verhältnis zur ausgeschriebenen Pfostenlänge. Basislänge für die Abrechnung ist bei Mehrlängen
die maximal, bei Minderlängen die minimal ausgeschriebene Pfostenlänge.
Menge: 6,000 St

**01.10.0006 Verkehrsschild anbringen Größe 2 einseitig Folie RA 2 Profilverstärkt Edelst.Klemmsch. UK Schild ab 2 m**
Verkehrsschild anbringen.
Schild VZ 101-25.
Größe 2.
Einseitig.
Mit retroreflektierender Folie der Klasse RA 2.
Schild = profilverstärkt.
Befestigung mit Edelstahl-Klemmschelle. Verschraubung
aus nicht rostendem Stahl mind. der Stahlsorte A 2.
Anbringung neben der Fahrbahn. Unterkante des Schildes
ab 2,00 m über der Verkehrsfläche.
Menge: 4,000 St

**01.10.0007 Verkehrsschild anbringen Größe 2 einseitig Folie RA 2 Profilverstärkt Edelst.Klemmsch. UK Schild ab 2 m**
Verkehrsschild anbringen.
Schild VZ 114.
Größe 2.
Einseitig.
Mit retroreflektierender Folie der Klasse RA 2.
Schild = profilverstärkt.
Befestigung mit Edelstahl-Klemmschelle. Verschraubung
aus nicht rostendem Stahl mind. der Stahlsorte A 2.
Anbringung neben der Fahrbahn. Unterkante des Schildes
ab 2,00 m über der Verkehrsfläche.
Menge: 2,000 St

#### Abschnitt 01.11 Geländer

**01.11.0001 Reste von Zaunpfosten abbrechen Schneiden**
Reststummel von Zaunpfosten aus Stahlbeton abbrechen,
Abbruchgut nach Wahl des AN verwerten.
Querschnitt: ca. 20x20 cm
Höhe der Stummel über dem Fundament: ca. 15-30 cm
Die Stummel sind bündig mit der Fundamentoberfläche
abzutrennen.
Menge: 70,000 St

**01.11.0002 Holzgeländer abbauen Gel. an Böschung Betonfundament Pfostenabst.2,50m**
Holzgeländer abbauen, transportieren und nach Wahl des
AN entsorgen. Fundamente abbrechen und nach Wahl des AN
verwerten.
Abgerechnet wird nach Länge des Handlaufs zwischen den
Achsen der Endpfosten bzw. Endstäbe.
Gründung: Holzpfosten in Betonfundament
Pfostenlöcher mit Boden aus Baubereich verfüllen.
Geländer an Böschung.
Pfosten und Holm aus Holz, Altholzkategorie A III,
Abfallschlüssel 17 02 04
Pfostenabstand = 2,00 - 2,50 m.
Menge: 130,000 m

**01.11.0003 Holzgeländer abbauen Gel. an Böschung Betonfund.,m H-Anker Pfostenabst.2,50m**
Holzgeländer abbauen, transportieren und nach Wahl des
AN entsorgen. Fundamente einschl. Bodenanker abbrechen
und nach Wahl des AN verwerten.
Abgerechnet wird nach Länge des Handlaufs zwischen den
Achsen der Endpfosten bzw. Endstäbe.
Gründung: H-Anker in Betonfundament
Pfostenlöcher mit Boden aus Baubereich verfüllen.
Geländer an Böschung.
Pfosten und Holm aus Holz, Altholzkategorie A III,
Abfallschlüssel 17 02 04
Pfostenabstand = 2,00 - 2,50 m.
Menge: 600,000 m

*Hinweis*
Hinweis:
Die Trassen sind vor der Bestellung mit dem
Auftraggeber zu begehen um die nachfolgend
beschriebenen Befestigungsvarianten für die Geländer
örtlich festzulegen.
Geländer Typ Maibach Holz-Stahlgeländer mit Knieholm

**01.11.0004 Holz-Stahlgeländer Rammen**
Holzgeländer mit Stahlpfosten, Handlauf und Knieholm
Geländerhöhe 1,30 m
Stahlpfosten C100 - 2.000mm lang, feuerverzinkt
Pfostenabstand 2,50m
Einbringen der Pfosten durch Rammen in Boden
Homogenbereich HB1-FRS
inkl. Handlaufhalter, feuerverzinkt
alle Stahlteile feuerverzinkt / Befestigungselemente in
A2
Rundhölzer als Handlauf, Ø 120 mm, Länge 2,50m
im Kesseldruckverfahren (Wechseldruck) chromfrei grün
imprägniert
1 Knie-/Zwischenholm aus Halbrundholz, Ø 120mm, Länge
2,70m
alle Hölzer im Kesseldruckverfahren (Wechseldruck)
chromfrei grün imprägniert sowie PEFC-zertifiziert
(Fichte)
Menge: 750,000 m

**01.11.0005 Holz-Stahlgeländer Fußplatte**
Holzgeländer mit Stahlpfosten, Handlauf und Knieholm
Geländerhöhe 1,30 m
Stahlpfosten C100 - 2.000mm lang, feuerverzinkt
Pfostenabstand 2,50m
Pfosten mit Fußplatte und Befestigungsbolzen nach
statischen Erfordernissen. Befestigung an vorhandenem
Betonkörper.
inkl. Handlaufhalter, feuerverzinkt
alle Stahlteile feuerverzinkt / Befestigungselemente in
A2
Rundhölzer als Handlauf, Ø 120 mm, Länge 2,50m
im Kesseldruckverfahren (Wechseldruck) chromfrei grün
imprägniert
1 Knie-/Zwischenholm aus Halbrundholz, Ø 120mm, Länge
2,70m
alle Hölzer im Kesseldruckverfahren (Wechseldruck)
chromfrei grün imprägniert sowie PEFC-zertifiziert
(Fichte).
Menge: 20,000 m

**01.11.0006 Holz-Stahlgeländer Befestigungsplatte seitlich**
Holzgeländer mit Stahlpfosten, Handlauf und Knieholm
Geländerhöhe 1,30 m
Pfostenabstand 2,50m
Stahlpfosten inkl. Auflagerschale für den Handlauf und
Befestigungslasche zur Befestigung der beiden
gestoßenen Knieholme.
Pfosten mit Befestigungsplatte und Befestigungsbolzen
nach statischen Erfordernissen. Befestigung an
vorhandenem Betonkörper seitlich.
Pfosten Profil C-100, Auflagerschale und Knieholmlasche
aus Stahl feuerverzinkt / Befestigungselemente in A2
Handlauf als Rundholz, Durchmesser 120 mm, Länge 2,50m,
auf dem Pfosten bzw. Handlaufhalter aufgelegt und
befestigt.
Knieholm als Halbrundholz, Durchmesser 120 mm, Länge
2,50m,
Die Kniehölzer werden in der Pfostenachse auf gleicher
Höhe gestoßen (keine Überlappung!), ohne Berührung der
Hirnholzflächen.
alle Hölzer im Kesseldruckverfahren (Wechseldruck)
chromfrei grün imprägniert sowie PEFC-zertifiziert
(Fichte)
Menge: 150,000 m

**01.11.0007 Zualge Fels von Hand stemmen für Pfostenfundamente**
Zulage zum Herstellen von Pfostenfundamenten für das
erforderliche händische Lösen und Stemmen von Fels
sowie felsähnlichem, verfestigtem Untergrund innerhalb
der Fundamentaushübe.
Fels beziehungsweise verfestigtes Gestein im Bereich
der vorgesehenen Pfostenfundamente von Hand mit
geeigneten Geräten lösen, zerkleinern und aus dem
Fundamentbereich entfernen. Das gelöste Material
aufnehmen und einer geeigneten Verwertung
beziehungsweise Entsorgung zuführen.
Menge: 30,000 St

**01.11.0008 Pfosten in Beton setzen (Zulage) Fund. D.30/60cm**
StL-Nr. 22112820519
Pfosten, einschließlich der erforderlichen Erdarbeiten,
in Betonfundament C 12/15 setzen. Aushubmaterial innerhalb der Baustelle flächenhaft verteilen. Vergütet wird
der Mehraufwand gegenüber Pfosten in Boden.
Betonfundament Durchmesser 30 cm, Tiefe = 60 cm, bis 5
cm unter OK Gelände.
Boden-/Felsklasse 'HRB1-FRS, entspricht Bodenklasse
3-5'
Menge: 20,000 St

**01.11.0009 Pfosten in Beton setzen (Zulage) Fund. D.30/60cm**
StL-Nr. 22112820519
Pfosten, einschließlich der erforderlichen Erdarbeiten,
in Betonfundament C 12/15 setzen. Aushubmaterial innerhalb der Baustelle flächenhaft verteilen. Vergütet wird
der Mehraufwand gegenüber Pfosten in Boden.
Betonfundament Durchmesser 30 cm, Tiefe = 60 cm, bis 5
cm unter OK Gelände.
Boden-/Felsklasse 'HRB3-FRS, entspricht Bodenklasse 7'
Menge: 30,000 St

**01.11.0010 Pfosten kürzen C-100**
Pfostenprofile an der Einsatzstelle kürzen,
Reststoffe nach Wahl des AN verwerten
Profil C-100
Menge: 50,000 St

**01.11.0011 zusätzlicher Stahlpfosten C100, L= 2.000mm inkl. Handlaufhalter mit abgewinkelter Aufnahmeplatte**
zusätzlicher Stahlpfosten, mit abgewinkelter
Aufnahmeplatte
C100, L= 2.000mm
inkl. Handlaufhalter und Knieholmlasche
Menge: 30,000 St

**01.11.0012 zusätzlicher Stahlpfosten C100, mit seitl. Befestigungsplatte inkl. Handlaufhalter mit abgewinkelter Aufnahmeplatte**
zusätzlicher Stahlpfosten mit abgewinkelter
Aufnahmeplatte
C100, mit seitlicher Befestigungsplatte
inkl. Handlaufhalter und Knieholmlasche
Menge: 2,000 St

**01.11.0013 zusätzlicher Stahlpfosten C100, L= 1.000mm inkl. Handlaufhalter als Endpfosten**
zusätzlicher Stahlpfosten, Endpfosten
C100, L= 1.000mm
inkl. Handlaufhalter als Endpfosten
Menge: 30,000 St

**01.11.0014 zusätzlicher Stahlpfosten C100, L= 1.000mm mit seitl. Befestigungsplatte inkl. Handlaufhalter als Endpfosten**
zusätzlicher Stahlpfosten, Endpfosten
C100, L= 1.000mm
mit seitlicher Befestigungsplatte
inkl. Handlaufhalter als Endpfosten
Menge: 2,000 St

*Hinweis*
Landesgrenze Stat. 2,498

**01.11.0015 Baugrube herstellen Aushub verwert.AN Abr. senkrecht**
Baugrube herstellen.
Verbau wird gesondert vergütet.
Homogenbereiche  HB 1 - FRS
Baugrube für Streifenfundament der Geländerkonstruktion
Baugrubentiefe  bis 0,8 m
Aushub nach Wahl des AN verwerten.
Abgerechnet wird senkrecht über der Grundfläche des
Fundamentes.
Menge: 10,000 m3

**01.11.0016 Bew. Beton einschl. Schalung herst. Stahlbeton C30/37*XF4, XC4, XD3**
Bewehrten Beton einschließlich Schalung herstellen.
Schalung vorhalten und beseitigen.
Bewehrung wird gesondert vergütet.
Bauteil Streifenfundament zum Aufdübeln der
Geländerkonstruktion an Stat. 2+498 in Teillängen.
Fundamentquerschnitt 0,5 m x 0,6 m
Art der Verwendung = Stahlbeton.
Druckfestigkeitsklasse C30/37.
Expositionsklasse XF4, XC4 und XD3.
Menge: 5,000 m3

**01.11.0017 Betonstahl einbauen**
Betonstahl entsprechend statischen und konstruktiven
Erfordernissen einbauen.
Bauteil  Streifenfundament für Geländerkonstruktion
Stahlsorte BSt 500 S und BSt 500 M
Menge: 1,000 t

**01.11.0018 Geländer abbauen Brücke Stahl H = 1000 mm Pfosten abschrb.**
Geländer abbauen und nach Wahl
des AN verwerten.
Abgerechnet wird nach Länge des Handlaufs zwischen den
Achsen der Endpfosten bzw. Endstäbe.
Geländer für Brücke.
Material = Stahl.
Höhe des Geländers 1000 mm.
Pfosten abschrauben.
Menge: 10,000 m

**01.11.0019 Stahlgeländer einbauen Brücke Stahl Verz./EP/PUR**
Geschweißtes Stahlgeländer einbauen.
Abgerechnet wird nach Länge des Handlaufs zwischen den
Achsen der Endpfosten bzw. Endstäbe.
Geländer für Brücke.
Material = Stahl
Höhe des Geländers 1.300 mm
Ausbildung als Füllstabgeländer mit 2 Zwischenholmen
(ZTV-ING Richtzeichnung Gel 4)
in Einzellängen über 15 bis 25 m
Verankerung mitFußplatte und Verbundankern (ZTV-ING
Richtzeichnung Gel 14)
Korrosionsschutz: Geländer feuerverzinken, zu beschichtende Flächen sweep-strahlen. Zwischenbeschichtung auf
Epoxidharz-Grundlage nach Blatt 87, Sollschichtdicke 80
mym. Deckbeschichtung auf Polyurethan-Grundlage nach
Blatt 87, Sollschichtdicke 80 mym.
Menge: 38,000 m

**01.11.0020 Geländerabwinkelungen**
Abwinkelungen zum Geländer herstellen.
Profilstöße auf Gehrung verschweißen.
Abwinkelungen bis ca. 45 Grad
Menge: 7,000 St

#### Abschnitt 01.12 Ausstattungsgegenstände

**01.12.0001 Informationstafeln ausbauen und wiedereinbauen**
Informationstafeln mit 2 Pfosten und 2 Betonfundamenent
zur Wiederverwendung ausbauen und sichern. Im
Baustellenbereich lagern. Nach Abschluss der
Wiederherstellungsarbeiten im Bankettbereich wieder
versetzen.
Einschl. Erdarbeiten, Überschüssiges Aushubmaterial
nach Wahl des AN verwerten.
Menge: 4,000 St

**01.12.0002 Mülleimer abbauen, verwerten einschl. Fundament**
Mülleiner aus Metall abbrechen, einschl. Abbruch des
Betonfundamentes.
Abgebrochene Stoffe laden und einer Verwertung nach
Wahl des AN zuführen.
Abmessung des Mülleimers: ca. 05 x 0,5 x 0,8 m
Fundamentabmessung: ca. 0,5 x 0,5 x 0,5 m
Menge: 1,000 St

**01.12.0003 Bänke abbauen und fachgerecht entsorgen**
Einzeln stehende Holzbänke, einschl. Betonfundamenten
abbrechen und entsorgen.
Fundamentlöcher mit geeignetem Boden verfüllen.
aus Holz, Altholzkategorie A III, Abfallschlüssel 17 02
04
Menge: 3,000 St

**01.12.0004 Hanit Bänke, Modell Sitzgruppe Serengeti 2**
Sitzgruppe liefern, zusammenbauen und aufstellen.

Modell: HANIT Serengeti 2 aus Recycling Kunststoff
Gewicht: 195kg
6 Bankbohlen: 200x10x4,7  braun
6 Tischbohlen: 200x12x4,7  braun
Bohlentyp: Premium
Bankfuß: Kunststoff, braun

Sitzhöhe: 46cm
Tischhöhe: 76cm
Tischfläche: 77x200cm
Eigenschaften: Vollmaterial, wartungsfrei,
witterungsbeständig.
Bankbohlen mit innenliegender Armierung und Dehnkammer,
Kanten produktionsseitig gerundet.
Stirnseitiges Unterfahren mit Rollstühlen ist zu
gewährleisten.

Einschließlich dazugehörigen Bodenankern Typ 3.
Gewicht 11 kg
BxHxT: 10 x 30 x 140 cm
Bodenanker im Erdreich eingraben. Erforderliche
Erdarbeiten sind einzukalkulieren.Überschüssigen Aushub
nach Wahl des AN verwerten.

Hersteller: HAHN KUNSTSTOFFE GMBH
Gebäude 1027
55483 Hahn - Flughafen
Tel.: 0 65 43 / 98 86 - 0
Fax: 0 65 43 / 98 86 - 99
e-mail:info@hahnkunststoffe.de
Internet: www.hahnkunststoffe.de

o. glw. Art
Menge: 1,000 St

**01.12.0005 Fahrradanlehnbügel**
Anlehnbügel Stahl feuerverzinkt, doppelseitig, liefern
und einbauen.
Anlehnbügel ZIEGLER Albany, Artikel 226.473
od. glw. Art

feuerverzinkt, doppelseitig, zum Aufdübeln.
Anlehnbügel aus Rundrohr mit Fußplatten (60x200 mm),
einer lichten Bügelöffnung von 2x180 mm und einer
Stellraumtiefe von 2000 mm.
B x T x H : 500 x 1400 x 900 mm
Einbautiefe : 200 mm
Höhe über Flur : 700 mm
Befestigungsmaterial: 4 Fixanker M10/30/115 Stahl
galvanisch verzinkt je Bügel
Einschl. 2 Betonfundamente C20/25, erforderliche
Erdarbeiten sind einzukalkulieren. Überschüssigen
Aushub nach Wahl des AN verwerten.
Menge: 1,000 St

#### Abschnitt 01.13 Markierungsarbeiten

**01.13.0001 Markierungsfläche reinigen Saugkehrwagen**
StL-Nr. 22113111002
Fläche für Markierung reinigen. Kehrgut aufnehmen und
nach Wahl des AN verwerten. Abgerechnet wird die zu
markierende Fläche. Bei Pfeil, Buchstabe, Ziffer, Verkehrsschild, und Piktogramm ergibt sich die Fläche aus
dem kleinsten umschließenden Rechteck.
Reinigung mit Saugkehrwagen.
Menge: 30,000 m2

**01.13.0002 Längsmarkierung Typ II herstellen*Breite 0,12 m ohne Vormarkier.*Heißplastikmasse*P 7**
StL-Nr. 22113150591270929
Längsmarkierung Typ II einschl. evtl.
Sperrflächenumrandung als endgültige Markierung herstellen. Abgerechnet wird der markierte Strich, bei
Doppelstrichen zwei Striche.
Markierung 'durchgehend und abschnittsweise
unterbrochen als Fahrstreifenbegrenzung. In
Teilabschnitten.'
Strichbreite = 0,12 m.
Strich ohne Vormarkierung.
Markierungssystem aus thermoplastischem Stoff, nicht
spritzbar (Heißplastikmasse).
Schichtdicke '2 mm.'
Verkehrsklasse = P 7.
Markierung auf 'Asphaltdecke.'
Menge: 100,000 m

**01.13.0003 Pfeilmarkierung Typ II herstellen geradeaus*ohne Vormarkier.*Heißplastikmasse**
StL-Nr. 22113152012920999
Pfeilmarkierung Typ II als endgültige Markierung herstellen.  Verkehrsklasse P 7.
Markierungszeichen = Pfeil geradeaus.
Ohne Vormarkierung.
Länge '1,00 m.'
Markierungssystem aus thermoplastischem Stoff, nicht
spritzbar (Heißplastikmasse).
Schichtdicke '2 mm.'
Markierung auf 'Asphaltdecke.'
Menge: 6,000 St

**01.13.0004 Sonstiges Mark.zeichen Typ II herst ohne Vormarkier. Heißplastikmasse**
Sonstiges Markierungszeichen Typ II als endgültige Markierung herstellen. Verkehrsklasse P 7.
Markierungszeichen Fahrradpiktogramm. 800 x 900 mm.
Ohne Vormarkierung.
Markierungssystem aus thermoplastischem Stoff, nicht
spritzbar (Heißplastikmasse).
Schichtdicke 2 mm.
Markierung auf Asphaltdecke.
Menge: 6,000 St

### Bereich 02 Rheinland-Pfalz

#### Abschnitt 02.00 Erdarbeiten

*Hinweis*
Herstellung Entwässerungsmulde

**02.00.0001 Oberboden abtragen und andecken Abtrag bis 10 cm Mulden/Gräben 3 cm unter Fahrb. Andeck. ü. 5-15cm Aufmaß Fahrzeug**
Oberboden ggf. einschließlich Vegetationsdecke abtragen
und profilgerecht wieder andecken einschließlich erforderlicher Zwischenlagerung auf Flächen nach Wahl des
AN.
Dicke des Abtrages bis 10 cm.
Andeckung in Mulden und Gräben.
Einbau 3 cm unter Fahrbahnrand.
Dicke der Andeckung über 5 bis 15 cm.
Abrechnung nach Aufmaß auf dem Fahrzeug.
Menge: 50,000 m3

**02.00.0002 Boden bzw. Fels lösen und verwerten profilg. lösen BM-0 Abrechnung Abtrag**
Boden bzw. Fels aus Abtragsbereichen profilgerecht
lösen, laden und nach Wahl des AN verwerten.
Tiefe bis 0,5 m
Die Herstellung von Mulden und Gräben wird gesondert
vergütet.
Profilgerecht lösen.
Abrechnung nach Abtragsprofilen.
Menge: 90,000 m3

**02.00.0003 Baustoff liefern und einbauen Abrechng. Auftrag**
StL-Nr. 224106243909001
Geeigneten Baustoff liefern, in Auftragsbereichen profilgerecht einbauen und verdichten.
Baustoff 'Boden GW'
Einbaustelle 'zur späteren Herstellung der Mulde.'
Abrechnung nach Auftragsprofilen.
Menge: 70,000 m3

**02.00.0004 Mulde herstellen eingeb.verd. Bod. Tiefe ü. 0,3-0,5m Boden Verwert. AN**
Mulde herstellen.
In eingebautem und verdichtetem Boden.
Mulde entlag des Radwegs -Saarseitig-.
Muldenbreite 1 m.
Tiefe über 0,30 bis 0,50 m.
Sohlgefälle gemäß der örtl. Gegebenheiten.
Boden bzw. Fels nach Wahl des AN verwerten.
Menge: 200,000 m

**02.00.0005 Auslaufbereich der asphaltierten Quermulde mit Wasserbausteinen befestigen**
Im Auslaufbereich der herzustellenden asphaltierten
Quermulde ist das anfallende Oberflächenwasser über
eine mit Wasserbausteinen befestigte Fläche in das
Bankett abzuleiten.
Die Befestigung ist über eine Breite von ca. 3,50 m und
eine Länge von ca. 1,00 m, insgesamt ca. 3,50 m²,
herzustellen.

Die Leistung umfasst:
Liefern und Einbauen einer geeigneten mineralischen
Bettungs- beziehungsweise Ausgleichsschicht (D=5cm),
Liefern und Einbauen frostbeständiger Wasserbausteine,
Körnung ca. 150/300 mm,
Einbau der Wasserbausteine in einer Schichtdicke von
ca. 20 bis 30 cm, lagenweises, standsicheres und
formschlüssiges Versetzen, Ausrichten und Profilieren
der Wasserbausteine,
höhen- und profilgerechten Anschluss an die
asphaltierte Quermulde,
Herstellen eines funktionsgerechten Übergangs zur
schadlosen Ableitung des Oberflächenwassers.

Die Wasserbausteine sind so einzubauen, dass eine
standsichere Befestigung gegen Ausspülungen entsteht.

Erdarbeiten, Aushub, Abfuhr und Entsorgung des
Aushubmaterials sowie Bankettarbeiten werden über
gesonderte Positionen vergütet und sind in diese
Position nicht einzurechnen.
Baustoffe, Geräte, Personal, Transporte innerhalb der
Baustelle sowie sämtliche für den Einbau der
Wasserbausteine erforderlichen Nebenleistungen sind mit
dem Einheitspreis abgegolten.
Menge: 5,000 m²

*Hinweis*
Stat. 2,498 bis Stat. 7,243
Ins Bankettmaterial ist Rasensaatgutmischung UG 9:
Oberrheingraben mit Saarpfälzer Bergland, Regiosaatgut
Grundmischung (FLL RSM Regio), RegioZert
5 - 7 g/m² + Ansaathilfe (Sojaschrot) von 2 g/m², 70%
Gräser / 30% Kräuter & Leguminosen einzumischen. Dies
ist in die jeweilige OZ einzukalkulieren.

**02.00.0006 Bankett schälen '0,8 m' Dicke 5-10cm 12 tief+ 6 hoch SG entsorgen**
Bankett einschließlich Vegetationsdecke schälen. Er-
schwernisse durch Einbauten werden nicht gesondert
vergütet.
Mittlere Breite '= 0,8 m.'
Dicke über 5 bis 10 cm.
Querneigung 12 v.H. am tiefliegenden und 6 v.H. am
hochliegenden Fahrbahnrand herstellen.
Schälgut im Baubereich verteilen und wieder einbauen.
Überschüssiges Schälgut aufnehmen und entsorgen.
Entsorgung wird gesondert vergütet. Anteil an
überschüssigem Schälgut ca. 25%
Menge: 11000,000 m

**02.00.0007 Boden aus den Abtragungsbereichen abfahren**
Bankettschälgut in Eigentum des AN
übernehmen, von der Baustelle entfernen und einer
geeigneten Wiederverwertung zuführen.
Menge: 250,000 m³

**02.00.0008 Bankett profilgerecht herstellen einschichtig 3cm tiefer DPR 100**
Bankett profilgerecht herstellen. Erschwernisse durch
Einbauten, Schächte und Straßenabläufe werden nicht
gesondert vergütet.
Baustoff = Fertiges Schotterrasengemisch aus
Baustoffgemisch 0/16 aus Naturgestein ohne RCL für
Deckschichten ohne Bindemittel. Mit mindestens 40
M.-v.H. Kornanteil über 2 mm. Oberboden mind. 40
M.-v.H. vor dem Einbau untermischen
Regionaltypisches rotes Natursteinmaterial
Saatgut RSM 5.1 in Baustoffgemisch einmischen.
Einbau einschichtig.
Einbaudicke ca. bis 35 cm
Querneigung 12 v.H. am tiefliegenden und 6 v.H. am
hochliegenden Fahrbahnrand.
Einbau 3 cm tiefer als Fahrbahnrand.
Breite = 30-50 cm
Verdichtungsgrad DPR mindestens 100 v. H.
Abrechnung nach Lieferscheinen
Ausführung in Teilbereichen nach Abstimmung mit
örtlicher BÜ.
Menge: 3500,000 t

#### Abschnitt 02.01 Schichten ohne Bindemittel

*Hinweis*
Für sämtliche Schichten ohne Bindemittel ist
ausschließlich Naturschotter zugelassen. Die Verwendung
anderer Baustoffe oder Baustoffgemische ist nicht
zulässig.

Entwässerungsrinne

Stat. 2,498 bis Stat. 7,243

**02.01.0001 Unterlage profilieren EV2 mind.45 Unebenh. max.2 cm**
Unterlage für Schicht ohne Bindemittel profilieren und
verdichten.
Liefern von Baustoff bzw. Entfernen von überschüssigem Baustoff wird gesondert vergütet.
Unterlage bestehender Schotterweg.
Verformungsmodul der profilierten Unterlage mindestens 45 MPa.
Unebenheit innerhalb einer 4,00 m langen Messstrecke
höchstens 2 cm in Längs- und Querrichtung.
Menge: 23000,000 m2

**02.01.0002 Überschüssigen Baustoff entfernen Aufmaß Fahrzeug**
Überschüssigen Baustoff, der bei der Profilierung der
Unterlage anfällt, aufnehmen und entfernen. Baustoff
nach Wahl des AN verwerten.
Abrechnung nach Aufmaß auf dem Fahrzeug.
Menge: 200,000 m3

**02.01.0003 Baustoff f. Profilausgleich liefern**
StL-Nr. 22411203199
Baustoff für Profilausgleich liefern.
Baustoff 'aus Naturschotter 0/16 zur Profilierung des
Geh- und Radwegs.'
Menge: 2000,000 t

**02.01.0004 Deckschicht ohne Bindem. herst. Gehu.Radw. o.F. 0/8 URA+Einbaudoku**
Deckschicht ohne Bindemittel herstellen.
In Verkehrsflächen für Geh- und Radwege, ohne
Fertiger.
Baustoffgemisch 0/8.
Einbaudicke 8 cm.
Menge: 23000,000 m2

#### Abschnitt 02.02 Asphaltbauweisen

**02.02.0001 Asphaltbefestigung aufnehmen Fahrbahn*Dicke ü. 3-6 cm**
StL-Nr. 2268130321209
Asphaltbefestigung aufbrechen und aufnehmen.
Fläche = Fahrbahn.
Dicke der Asphaltbefestigung über 3 cm bis 6 cm.
Ausbauasphalt 'nach Wahl des AN verwerten.'
Menge: 60,000 m2

**02.02.0002 Pechhaltige Befestigung aufnehmen**
Pechhaltige Befestigung aus Asphalt  und angespritzem
Schotter lösen, aufnehmen und laden.
Anschlüsse längs und quer sind auf Frästiefe geradlinig
und senkrecht herzustellen.
Schicht '= Wegebefestigung '
Befestigung '= Asphaltbeton, teerhaltig und
angespritzer Schotter
Abfallschlüssel 'EAK - ASN 170301*
PAK-Gehalt im Asphalt: 5.900 mg/kg
PAK-Gehalt im Schotter: 210 mg/kg
Dicke '= 5 cm Asphalt, 10 cm angespritzter Schotter
Fläche = landwirtschaftl. Weg, Radweg
Lösen durch Fräsen, gefräste Fläche reinigen
Unebenheiten der gefrästen Fläche höchstens 10 mm
innerhalb einer 4,00 m langen Messstrecke in Längs- und
Querrichtung.
Pechhaltiges Fräsgut / Aufbruchgut, aufnehmen und
laden.
Aufgrund des erhöhten Benzo(a)Pyren Gehaltes sind die
Arbeiten in diesem Anbschnitt unter Beachtung der TRGS
551 durchzuführen.
Materialtransport wird gesondert vergütet.
Menge: 60,000 m2

**02.02.0003 Besonders überwachungsbedürftiger..**
Besonders überwach.bed. Abfall laden und in einen
genehmigten Verwertungs- bzw. Entsorgungsfachbetrieb
fördern und abladen.
Abgerechnet wird nach Wiegescheinen
Abfall:'Asphalt-Schotter-Gemisch, teerhaltig'
Abfallschlüssel:' EAK -ASN 170301 '.
Gebühren des genehmigten Verwertungs- bzw.
Entsorgungsfachbetriebes sind einzurechnen.
Abnahmebescheinigung vorlegen.
Menge: 10,000 t

**02.02.0004 Asphaltbefestigung trennen Anbauber. quer*schneiden Dicke bis 3 cm**
StL-Nr. 2268130412101
Asphaltbefestigung geradlinig trennen.
Im Anbaubereich quer zur Fahrbahnachse.
Trennen durch Schneiden. Beim Trennen anfallendes Material in Eigentum des AN übernehmen und
nach Wahl des AN verwerten.
Dicke der Asphaltbefestigung bis 3 cm.
Menge: 15,000 m

**02.02.0005 Erschwernis infolge Einbauten Erschwer. gesamt A.tragschicht**
Erschwernis infolge Einbauten, Schächten und Straßenabläufen. Abrechnung nach Stück Einbauteil.
Erschwernis beim Fräsen und Aufnehmen von
Asphaltschichten.
Asphalttragschicht.
Menge: 3,000 St

**02.02.0006 Erschwernis infolge Einbauten Erschwer. gesamt**
Erschwernis infolge Einbauten, Schächten und Straßenabläufen. Abrechnung nach Stück Einbauteil.
Erschwernis Herstellen von Asphaltschichten.
Asphalt- tragdeckschicht.
Menge: 5,000 St

**02.02.0007 Asphalttragd. aus AC 16 TD herst. Rad- und Gehwege 70/100//50/80VL**
StL-Nr. 2268138332910
Asphalttragdeckschicht aus Asphaltbeton für Asphalttragdeckschichten AC 16 TD herstellen.
In Verkehrsflächen für Rad- und Gehwege.
Einbau '200 kg/m². Stat. 7,243 bis 7,433.'
Resultierendes Bindemittel = (70/100 // 50/80 VL).
Menge: 150,000 t

**02.02.0008 Naht oder Anschluss zur Fuge aufw. Quernaht/-anschl.*bis 20 m Tiefe 30 mm*Breite 15 mm schneiden**
StL-Nr. 226813949214301
Naht oder Anschluss ohne Fugenspalt in Asphaltdeckschicht zur Fuge aufweiten und säubern. Anfallende Ausbaustoffe nach Wahl des AN verwerten.
Quernaht, Queranschluss.
Einzellängen bis 20,00 m.
Fugenspalttiefe = 30 mm.
Fugenspaltbreite = 15 mm.
Aufweiten durch Schneiden.
Menge: 25,000 m

**02.02.0009 Fugenfüllung herstellen Querfuge*Deckschicht bis 20 m*Tiefe 30 mm Breite 12 mm*Fugenmasse N2**
StL-Nr. 22681395321142001
Fugenfüllung herstellen.
Querfuge.
In der Asphaltdeckschicht.
Einzellängen bis 20,00 m.
Fugenspalttiefe = 30 mm.
Fugenspaltbreite = 12 mm.
Mit heiß verarbeitbarer Fugenmasse Typ N2, einschließlich zugehörigem und zuvor aufgetragenem Voranstrichmittel.
Menge: 25,000 m

**02.02.0010 Randabdichtung herstellen Randmasse*über 10-12 cm**
StL-Nr. 2268139380303
Flankenfläche des hochliegenden Randes der Asphaltschichten abdichten.
Abdichtung mit heiß zu verarbeitender bitumenhaltiger Masse zur Randabdichtung.
Dicke der abzudichtenden Asphaltbefestigung über 10 bis
12 cm.
Menge: 200,000 m

**02.02.0011 Abstumpfungsmaßnahme durchführen LFK 1/3*Gestein wie Aufh. 1,0 bis 2,0 kg/m2*maschinell**
StL-Nr. 2268139611221
Abstumpfungsmaßnahme zur Erhöhung der Anfangsgriffigkeit durch gleichmäßiges Aufbringen und Einwalzen von
Abstreukörnung durchführen. Nicht gebundene Abstreukörnung aufnehmen und nach Wahl des AN verwerten.
Abstreukörnung = Lieferkörnung 1/3.
Aus Gestein wie Aufhellungsgestein in Asphaltdeckschicht.
Abstreumenge = 1,0 bis 2,0 kg/m2.
Maschinell abstreuen.
Menge: 700,000 m2

**02.02.0012 Erschwernis für die Ausbildung einer Quermulde in der Asphaltbefestigung**
Im Zuge der ausgeschriebenen Asphaltarbeiten ist im
bestehenden Weg nach Absprache mit der örtlichen BÜ auf
einer Länge von ca. 3,50 m und über die gesamte
Wegbreite von ca. 3,50 m eine Quermulde mit einer
maximalen Tiefe von ca. 10 cm auszubilden.
Die Quermulde ist durch eine entsprechende höhen- und
profilgerechte Ausbildung der Asphaltbefestigung
herzustellen und mit fließenden Übergängen an die
angrenzende Asphaltfläche anzuschließen.
Abgerechnet wird ausschließlich der durch die besondere
Profilierung und Ausbildung der Quermulde entstehende
Mehraufwand gegenüber dem ebenflächigen Asphalteinbau.
Die übrigen Leistungen und Nebenarbeiten werden über
die jeweils hierfür vorgesehenen Positionen abgerechnet
und sind in dieser Position nicht enthalten.
Menge: 15,000 m²

#### Abschnitt 02.03 Entwässerung für Straßen

*Hinweis*
Die Rostabdeckung nachfolgender Rinne muss für
Radfahrer gefahrlos in QUerrichtung zu überfahren sein.

**02.03.0001 Schachtanschluss herstellen (Zul.) Rohr DN 200*Kunststoff-Rohr Betonfertigteile**
StL-Nr. 224110362044100
Rohrleitung an Schacht anschließen, Anschluss abdichten. Vergütet wird der Mehraufwand für das Herstellen
des Anschlusses einschließlich Passstücke gegenüber der
bis zur Innenfläche des Schachtes durchgemessenen Rohrleitung.
Rohrleitung DN/ID 200.
Rohr aus Kunststoff.
Schacht aus Betonfertigteilen.
Menge: 1,000 St

**02.03.0002 Anschlussleitung herstellen Rohr DN 200*PVC-U-Rohr Rohrverb.Wahl AN*Bettung Typ 1 Tiefe bis 1,25 m*Überdeckg.bis 1 m**
StL-Nr. 22411031533111100
Anschlussleitung zum Schacht bzw. zur Sammelrohrleitung
nach statischen und konstruktiven Erfordernissen herstellen. Anschluss an Schacht bzw. Sammelrohrleitung
sowie Formstücke werden gesondert vergütet.
Rohr DN/ID 200.
Rohr aus PVC-U.
Rohrverbindung nach Wahl des AN.
Bettung nach DIN EN 1610, Typ 1 herstellen. Boden für
Leitungszone liefern und einbauen.
Fließsohlentiefe bis 1,25 m.
Überdeckungshöhe bis 1,00 m.
Menge: 5,000 m

**02.03.0003 Formstück einbauen (Zul.) Bogen DN 200*Kunststoff-Rohr Rohr DN 200**
StL-Nr. 224110369090404
Formstück in Rohrleitung einbauen. Vergütet wird der
Mehraufwand für den Einbau des Formstückes gegenüber
der bis zur Innenfläche der Sammelrohrleitung durchgemessenen Rohrleitung.
Formstück = Bogen DN/ID 200.
Rohr aus Kunststoff.
Durchgangsrohr DN/ID 200.
Menge: 4,000 St

**02.03.0004 Formstück f.Kastenrinne einb.(Zul.) Zwi.St/Abl/Eimer*Abfluss DN 200**
StL-Nr. 22411054722
Formstück für Kastenrinne mit Abdeckung einbauen. Vergütet wird der Mehraufwand gegenüber der durchgehenden
Rinne.
Formstück = Zwischenstück mit Schlammeimer und Ablauf.
Anschluss an weiterführende Entwässerungsleitung herstellen.
Abflussrohr DN/ID 200.
Menge: 1,000 St

**02.03.0005 Kastenrinne einbauen Klasse D 400 Nenngröße 150 Betonfertigteile in Asphalt-Fläche Aufl.+RSt Herstan**
Kastenrinne mit Abdeckung einbauen. Formstücke und An-
schlussleitungen werden gesondert vergütet.
Klasse D 400.
Nenngröße 150.
Rinne aus Betonfertigteilen.
Umgebende Fläche = Asphalt.
Auflager und Rückenstützen nach Herstellerangaben herstellen.
Abdeckung Gitterabdeckung aus Guss

Vorag mit AG zu bemustern.

Belastungsklasse D400

liefern und gemäß der Einbauanleitung des Herstellers
verlegen.
Maschenweite 20/30 mm
Menge: 4,000 m

#### Abschnitt 02.04 Betonarbeiten

**02.04.0001 Betondecke schneiden volle Tiefe*Dicke ü. 10-15 cm Oberfl. reinigen**
StL-Nr. 2231140101101
Betondecke schneiden.
In voller Tiefe senkrecht und geradlinig schneiden.
Dicke der Betondecke über 10 bis 15 cm.
Oberfläche reinigen.
Menge: 5,000 m

#### Abschnitt 02.05 Markierungsarbeiten

**02.05.0001 Markierungsfläche reinigen Saugkehrwagen**
StL-Nr. 22113111002
Fläche für Markierung reinigen. Kehrgut aufnehmen und
nach Wahl des AN verwerten. Abgerechnet wird die zu
markierende Fläche. Bei Pfeil, Buchstabe, Ziffer, Verkehrsschild, und Piktogramm ergibt sich die Fläche aus
dem kleinsten umschließenden Rechteck.
Reinigung mit Saugkehrwagen.
Menge: 20,000 m2

**02.05.0002 Pfeilmarkierung Typ II herstellen li.o.re. ab*ohne Vormarkier.*Heißplastikmasse**
StL-Nr. 22113152022920999
Pfeilmarkierung Typ II als endgültige Markierung herstellen.  Verkehrsklasse P 7.
Markierungszeichen = Pfeil links oder rechts ab.
Ohne Vormarkierung.
Länge '1,0 m.'
Markierungssystem aus thermoplastischem Stoff, nicht
spritzbar (Heißplastikmasse).
Schichtdicke '2 mm.'
Markierung auf 'Asphaltdecke.'
Menge: 4,000 St

**02.05.0003 Sonstiges Mark.zeichen Typ II herst ohne Vormarkier. Heißplastikmasse**
Sonstiges Markierungszeichen Typ II als endgültige Markierung herstellen. Verkehrsklasse P 7.
Markierungszeichen Fahrradpiktogramm. 800 x 900 mm.
Ohne Vormarkierung.
Markierungssystem aus thermoplastischem Stoff, nicht
spritzbar (Heißplastikmasse).
Schichtdicke 2 mm.
Markierung auf Asphaltdecke.
Menge: 4,000 St

### Bereich 03 zusätzliche Maßnahmen außerhalb des 4. BA

*Hinweis*
Arbeiten außerhalb des 4. Bauabschnitts sind in
Teilbereichen in einem Abstand von bis zu ca. 45 km zur
eigentlichen Maßnahme erforderlich. Der Auftragnehmer
hat diese Arbeiten bei der Kalkulation zu
berücksichtigen.
Die betroffenen Teilbereiche werden durch die die
örtliche Bauüberwachung festgelegt. Sämtliche hieraus
entstehenden Aufwendungen für An- und Abfahrt,
Baustelleneinrichtung, Geräte- und Personaltransport
sowie sonstige Nebenleistungen sind in die
Einheitspreise einzurechnen, sofern hierfür keine
gesonderten Positionen vorgesehen sind.

#### Abschnitt 03.00 Erdarbeiten

**03.00.0001 Oberboden abtragen Abtrag ü. 10-30cm Oberb.Verw. AN Abrechnung Abtrag**
Oberboden ggf. einschließlich Vegetationsdecke abtragen.
Dicke des Abtrages über 10 bis 30 cm.
Oberboden nach Wahl des AN verwerten.
Abrechnung nach Abtragsprofilen.
Menge: 10,000 m3

**03.00.0002 Boden bzw. Fels lösen und verwerten profilg. lösen Planum nicht ges. Abrechnung Abtrag**
Boden bzw. Fels aus Abtragsbereichen profilgerecht
lösen, laden und nach Wahl des AN verwerten. Die
Herstellung von Mulden und Gräben wird gesondert vergütet.
Profilgerecht lösen.
Das Herstellen des Planums wird nicht gesondert
vergütet.
Abrechnung nach Abtragsprofilen.
Menge: 7,500 m3

#### Abschnitt 03.01 Borde

**03.01.0001 Bordstein aus Beton setzen BSt. TB 8x20 cm*Fuge Typ B gerader Stein*bis 10 cm unt. OK F-beton 12 MPa**
StL-Nr. 22311531108010111
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 40,000 m

#### Abschnitt 03.02 Schichten ohne Bindemittel

*Hinweis*
Für sämtliche Schichten ohne Bindemittel ist
ausschließlich Naturschotter zugelassen. Die Verwendung
anderer Baustoffe oder Baustoffgemische ist nicht
zulässig.

Herstellung der wassergebundenen Decke nach FLL

**03.02.0001 Ungebundene Tragschicht herstellen**
Ungebundene Tragschicht gemäß,
weitere Anforderung:
Feinanteil (<0,063mm) Lieferkörnung: < 5 %,
Körnung 0/16 mm,
profilgerecht einbauen und verdichten.
Schichtdicke = 12 cm noch einzusetzen
Seiten- oder Dachgefälle: mind. 2,5 %
Verformungsmodul EV2 = mind. 80 MN/m2
Wasserdurchlässigkeit: mind. 360 l/m2 und h
Menge: 50,000 m2

**03.02.0002 Wassergebundene Deckschicht herstellen**
Wassergebundene Deckschicht
nach DIN 18035-5 und FLL,
Körnung 0/8 mm, aus Edelsplitten, Edelbrechsanden
und auf die Gesteinsart abgestimmten Natursanden,
ohne Zusatz von freiem Kalk oder Lehm,
profilgerecht einbauen und statisch verdichten
durch Walzen im erdfeuchten Zustand,
empfohlenes Walzengewicht 0,8-2,0 to.
Schichtdicke: 6 cm
Abweichung in der Ebenheit < 1,5 cm
Oberflächenscherfestigkeit: > 100 kN/m2
Wasserdurchlässigkeit: cm/s. > 1 x 10-4
Menge: 50,000 m2

#### Abschnitt 03.03 Asphaltbauweise

**03.03.0001 Fuge ausräumen und säubern Querfuge*Deckschicht Tiefe 30 mm**
StL-Nr. 226813941219904
Bestehende Fuge ausräumen und Fugenspalt säubern. Ausbaustoffe nach Wahl des AN verwerten.
Querfuge.
In der Asphaltdeckschicht.
Einzellängen 'bis 5,00 m, mit Hochdruck ausblasen.'
Fugenspaltbreite '2 - 10 mm.'
Fugenspalttiefe = 30 mm.
Menge: 300,000 m

**03.03.0002 Fugenfüllung herstellen Querfuge*Deckschicht*Tiefe 30 mm*Fugenmasse N2**
StL-Nr. 22681395321949001
Fugenfüllung herstellen.
Querfuge.
In der Asphaltdeckschicht.
Einzellängen 'bis 5,00 m.'
Fugenspalttiefe = 30 mm.
Fugenspaltbreite '2 - 10 mm.'
Mit heiß verarbeitbarer Fugenmasse Typ N2, einschließlich zugehörigem und zuvor aufgetragenem Voranstrichmittel.
Menge: 300,000 m

#### Abschnitt 03.04 Abbrucharbeiten

**03.04.0001 Sitzbank aufn. seitl. lagern montieren**
Aufnahme der bestehenden Sitzbank bei Rastanlagen (
Saar KM 63 & KM 63,8),
Ausführung ohne Beschädigungen der Bank.
aufgenommene Bank und Anbauteile zur Wiederverwendung
sortieren, sammeln, seitlich lagern.
Nach Fertigstellung der Arbeiten montieren.
Menge: 2,000 St

**03.04.0002 Sitzbank aufn. entsorgen**
Aufnahme der bestehenden Sitzbank bei Rastanlagen
Fremmersdorf
aufgenommene Bank und Anbauteile entsorgen.
Entsorgung nach Wahl des AN.
Menge: 1,000 St

#### Abschnitt 03.05 Ausstattungsgegenstände

**03.05.0001 Fahrradanlehnbügel**
Anlehnbügel Stahl feuerverzinkt, doppelseitig, liefern
und einbauen.
Anlehnbügel ZIEGLER Albany, Artikel 226.473
od. glw. Art

feuerverzinkt, doppelseitig, zum Aufdübeln.
Anlehnbügel aus Rundrohr mit Fußplatten (60x200 mm),
einer lichten Bügelöffnung von 2x180 mm und einer
Stellraumtiefe von 2000 mm.
B x T x H : 500 x 1400 x 900 mm
Einbautiefe : 200 mm
Höhe über Flur : 700 mm
Befestigungsmaterial: 4 Fixanker M10/30/115 Stahl
galvanisch verzinkt je Bügel
Einschl. 2 Betonfundamente C20/25, erforderliche
Erdarbeiten sind einzukalkulieren. Überschüssigen
Aushub nach Wahl des AN verwerten.
Menge: 10,000 St

**03.05.0002 Hanit Bänke, Modell Sitzgruppe**
Sitzgruppe liefern, zusammenbauen und aufstellen.

Modell: HANIT Serengeti 2 aus Recycling Kunststoff
Gewicht: 195kg
6 Bankbohlen: 200x10x4,7  braun
6 Tischbohlen: 200x12x4,7  braun
Bohlentyp: Premium
Bankfuß: Kunststoff, braun

Sitzhöhe: 46cm
Tischhöhe: 76cm
Tischfläche: 77x200cm
Eigenschaften: Vollmaterial, wartungsfrei,
witterungsbeständig.
Bankbohlen mit innenliegender Armierung und Dehnkammer,
Kanten produktionsseitig gerundet.

Einschließlich dazugehörigen Bodenankern Typ 3.
Gewicht 11 kg
BxHxT: 10 x 30 x 140 cm
Bodenanker im Erdreich eingraben. Erforderliche
Erdarbeiten sind einzukalkulieren.Überschüssigen Aushub
nach Wahl des AN verwerten.

Hersteller: HAHN KUNSTSTOFFE GMBH
Gebäude 1027
55483 Hahn - Flughafen
Tel.: 0 65 43 / 98 86 - 0
Fax: 0 65 43 / 98 86 - 99
e-mail:info@hahnkunststoffe.de
Internet: www.hahnkunststoffe.de

o. glw. Art
Menge: 1,000 St

**03.05.0003 Verkehrsspiegel 400x600 mm Edelstahl**
Verkehrsspiegel liefern und montieren.
zur Überprüfung von 2 Blickrichtungen inkl.
Rohrpfosten.
Montage mit verstellbarer Klemmschelle, die eine
Justierung des Spiegels in alle Richtungen möglich
macht.
Material: Edelstahl, poliert, Größe 400 x 600 mm
Blickfangrand: rot/weiß reflektierend
vereisungsfrei: bis unter -20° C, für Außenbereich mit
widrigen Witterungsbedingungen, ohne Stromanschluss
Menge: 3,000 St

**03.05.0004 Rohrpfosten aufstellen Länge bis 1500 mm*R.St. 60,3/2,0 mm*Ortb.0,4/0,4/0,8 Aushub verwerten**
StL-Nr. 22113030211009720
Rohrpfosten mit Abdeckkappe für Verkehrsschild aufstellen einschl. anfallenden Aushubarbeiten. Stahlteile
feuerverzinkt. Umgebende Fläche entsprechend dem früheren Zustand herstellen.
Pfostenlänge = bis 1500 mm
Rohr = Stahl 60,3/2,0 mm.
Aufstellung 'zur Sicherung der vorhandenen
Betonfundamente nach Abstimmung mit der örtl.
Bauüberwachung.'
Fundament aus Ortbeton  C 12/15 0,40/0,40, Tiefe 0,80 m
herstellen.
Aushub nach Wahl des AN verwerten.
Menge: 4,000 St

**03.05.0005 Verkehrsschild anbringen einseitig Folie RA 1 St.Rohrsch.Plan I UK Schild unt.2 m**
Verkehrsschild anbringen.
Schild Bake.
Größe 1000 x 250 mm .
Einseitig.
Mit retroreflektierender Folie der Klasse RA 1.
Schild Alform: 2 mm.
Befestigung mit Stahl-Rohrschelle, feuerverzinkt, nach
IVZ-Norm, Standardplan I. Verschraubung aus nicht rostendem Stahl mind. der Stahlsorte A 2.
Anbringung neben der Fahrbahn. Unterkante des Schildes
unter 2,00 m über der Verkehrsfläche.
Menge: 4,000 St

#### Abschnitt 03.06 Markierungsarbeiten

**03.06.0001 Markierungszeichen entfernen sonst.Markierung*a.Asphaltdecksch. Erneuer.d.Mark.*feinstfräsen Abf.d. Verw.zuf.**
StL-Nr. 221131015212101
Markierungszeichen entfernen. Abgerechnet wird die entfernte markierte Fläche. Bei Pfeil, Buchstabe, Ziffer,
Verkehrsschild und Piktogramm ergibt sich die Fläche
aus dem kleinsten umschließenden Rechteck.
Markierungsstoffart = sonstiger spritzbarer Markierungsstoff.
Auf Asphaltdeckschicht.
Entfernen für Erneuerung der Markierung.
Durch Feinstfräsen.
Abfall aufnehmen und nach Wahl des AN verwerten.
Menge: 5,000 m2

**03.06.0002 Markierungsfläche reinigen Saugkehrwagen**
StL-Nr. 22113111002
Fläche für Markierung reinigen. Kehrgut aufnehmen und
nach Wahl des AN verwerten. Abgerechnet wird die zu
markierende Fläche. Bei Pfeil, Buchstabe, Ziffer, Verkehrsschild, und Piktogramm ergibt sich die Fläche aus
dem kleinsten umschließenden Rechteck.
Reinigung mit Saugkehrwagen.
Menge: 210,000 m2

**03.06.0003 Längsmarkierung Typ II herstellen*Breite 0,12 m ohne Vormarkier.*Heißplastikmasse*P 7**
StL-Nr. 22113150591270929
Längsmarkierung Typ II einschl. evtl.
Sperrflächenumrandung als endgültige Markierung herstellen. Abgerechnet wird der markierte Strich, bei
Doppelstrichen zwei Striche.
Markierung 'durchgehend und abschnittsweise
unterbrochen als Fahrstreifenbegrenzung. In
Teilabschnitten.'
Strichbreite = 0,12 m.
Strich ohne Vormarkierung.
Markierungssystem aus thermoplastischem Stoff, nicht
spritzbar (Heißplastikmasse).
Schichtdicke '2 mm.'
Verkehrsklasse = P 7.
Markierung auf 'Asphaltdecke.'
Menge: 1200,000 m

**03.06.0004 Pfeilmarkierung Typ II herstellen geradeaus*ohne Vormarkier.*Heißplastikmasse**
StL-Nr. 22113152012920999
Pfeilmarkierung Typ II als endgültige Markierung herstellen.  Verkehrsklasse P 7.
Markierungszeichen = Pfeil geradeaus.
Ohne Vormarkierung.
Länge '1,00 m.'
Markierungssystem aus thermoplastischem Stoff, nicht
spritzbar (Heißplastikmasse).
Schichtdicke '2 mm.'
Markierung auf 'Asphaltdecke.'
Menge: 45,000 St

**03.06.0005 Pfeilmarkierung Typ II herstellen li.o.re. ab*ohne Vormarkier.*Heißplastikmasse**
StL-Nr. 22113152022920999
Pfeilmarkierung Typ II als endgültige Markierung herstellen.  Verkehrsklasse P 7.
Markierungszeichen = Pfeil links oder rechts ab.
Ohne Vormarkierung.
Länge '1,0 m.'
Markierungssystem aus thermoplastischem Stoff, nicht
spritzbar (Heißplastikmasse).
Schichtdicke '2 mm.'
Markierung auf 'Asphaltdecke.'
Menge: 15,000 St

**03.06.0006 Sonstiges Mark.zeichen Typ II herst ohne Vormarkier. Heißplastikmasse**
Sonstiges Markierungszeichen Typ II als endgültige Markierung herstellen. Verkehrsklasse P 7.
Markierungszeichen Fahrradpiktogramm. 800 x 900 mm.
Ohne Vormarkierung.
Markierungssystem aus thermoplastischem Stoff, nicht
spritzbar (Heißplastikmasse).
Schichtdicke 2 mm.
Markierung auf Asphaltdecke.
Menge: 25,000 St

USt %: 19,00
